# Fritz Felsensteinhaus Neubau Außenstelle Langweid
Angebotsaufforderung (GAEB DA XML 3.1, DA83)
Projekt: 2025-FFHLW
Währung: EUR
Vergabeart: Öffentliche Ausschreibung
Eröffnung: 09.06.2026 10:00:00
Ende der Zuschlagsfrist: 10.07.2026
Ausführungsbeginn: 03.10.2023
Ausführungsende: 31.07.2026
Auftraggeber: Fritz-Felsenstein-Hause. V. für Körperbe, Karwendelstraße, 86343 Königsbrunn, Deutschland, Telefon +49
Erstellt mit: NEVARIS/ GXML Toolbox V3.2 R20160421, NEVARIS 20.3.0, 15.05.2026

## LV624 Ausstattung Werkräume und Werkstatt
Datum: 15.05.2026

*Hinweis: Planliste zum Leistungsverzeichnis*
G001 Baustelleneinrichtung  FFHLW_5_ARC_G001

Werkpläne Übersicht:
G050 Übersichtsplan Grundriss UG  FFHLW_5_RBA_G050_X_UG_Fa
G001 Übersichtsplan Grundriss EG  FFHLW_5_RBA_G001_X_EG_Fc
G002 Übersichtsplan Grundriss 1. OG  FFHLW_5_RBA_G002_X_1O_Fa
G003 Übersichtsplan Grundriss 2. OG  FFHLW_5_RBA_G003_X_2O_Fb
G013b Werkplan Werkräume 2. OG  FFHLW_5_RBA_G013_X_2O_Fb

Werkpläne Schnitte
S011 Schnitt A-A  FFHLW_5_ARC_S011
S020 Schnitt B-B (Übersichtsplan)  FFHLW_5_ARC_S020
S061 Schnitt F-F  FFHLW_5_ARC_S061

Diese Pläne und Unterlagen sind Bestandteil der Leistungsbeschreibung.

Die dem Auftragnehmer zur Ausführung seiner Leistungen überlassenen Pläne und Unterlagen sind auf ihre Übereinstimmung:
- untereinander
- mit den örtlichen Verhältnissen
- mit dem Leistungsverzeichnis
eigenverantwortlich durch den Auftragnehmer zu überprüfen. Widersprüche sind dem mit der Objektüberwachung beauftragten Innenarchitekten unverzüglich zu melden.

*Hinweis: Allgemeine Baubeschreibung*
Im heutigen Zentrum für Menschen mit Körper- oder Mehrfachbehinderung (KME) in der Stadt Königsbrunn, Landkreis Augsburg, werden derzeit 380 Kinder, Jugendliche und Erwachsene gefördert. Eine Statistik der letzten zehn Schuljahre des Zentrums zeigt jedoch, dass die besteh-enden Räumlichkeiten der Schule für den heutigen Bedarf nicht mehr ausreichen. Mit der stetig steigenden Schülerzahl an der Fritz-Felsenstein-Schule erhöht sich auch der notwendige Raumbedarf.

Aus diesen Gründen und angesichts der mangelnden Voraussetzungen für eine Erweiterung in unmittelbarer Nähe der Bestandsgebäude wurde sich für einen zweiten Standort und für die Errichtung eines ergänzenden Förderzentrums für die Fritz-Felsenstein-Schule entschieden.

Das Raumprogramm des neuen Förderzentrums Fritz-Felsenstein-Haus, Standort Nord in Langweid setzt sich aus den folgenden Einheiten zusammen:
- Schule bestehend aus Grund-, Mittel- und Berufsschulstufe mit 14 Klassen für je 8,5 Schüler mit
  Zuordnung Grund- / Mittel- und Berufsschulstufe, sowie integrierte SVE (Schulvorbereitende
  Einrichtung) mit 2 Gruppen für je 7 Schülern
- Heilpädagogische Tagesstätte (HPT) mit 14 Gruppen
- Praxis (Therapie)

Baurecht
Bauordnungsrechtlich stellt die BayBO 2021 (aktuell vom 01.06.2022) die Grundlage für die Planung.
Sonderbauverordnungen wie die Versammlungsstättenverordnung (VStättV) oder auch die Stell-platzverordnung (GaStellV) sind zu beachten. Weitere Richtlinien und Verordnungen wie die Muster-Schulbau-Richtlinie, die Unfallrichtlinien für Schulen und Kitas (KUVB/GUV), die DIN 18040 zur Barrierefreiheit (technische Baubestimmung) und die Arbeitsstättenverordnung (ArbStättV) sind zu berücksichtigen.

Gebäudeklasse / Sonderbauten
Es handelt sich bei dem Bauvorhaben nach Art. 2 (3) BayBO um ein Gebäude der Gebäudeklasse 5, da > 7,0 m oberste Geschoßdecke mit Aufenthalt und Nutzungseinheiten > 400 m2.
Es handelt sich um einen Sonderbau gemäß Art. 2 BayBO gem. Abs. (4) Nummern
 3. Gebäude mit mehr als 1.600 m2 Fläche des Geschosses mit der größten Ausdehnung, ....
 7. Versammlungsstätten a) ..., die insgesamt mehr als 200 Besucher fassen, ...
 12. Tageseinrichtungen für Kinder, Menschen mit Behinderung .......
 13. Schulen, .....

Insgesamt handelt es sich um eine mehrgeschossige Versammlungsstätte mit Szenenfläche. Die Größe des Versammlungsraums beträgt weniger als 1.000 m2, der Versammlungsraum befindet sich ausschließlich im Erdgeschoß.

Barrierefreiheit
Das Gebäude und die dazugehörigen Außen- und Freianlagen mit voraussichtlich allen Zuwegungen sind barrierefrei nach der aktuell gültigen Norm DIN 18040 Teil 1 zumindest in den baurechtlich erforderlichen Teilen geplant. Türen in Außenfassaden werden mit einer max. 20 mm hohen Tür-schwelle vorgesehen. Im Bereich von Rollstuhlnutzung und Erfordernis an absoluter Barrier-freiheit wird jedoch eine gem. DIN 18040 genannte Nullschwelle ausgebildet. Es muss davon ausgegangen werden, dass alle Ausgänge (NICHT auf Dachterrassen) mit einer Nullschwelle ausgebildet werden müssen.

Brandschutz
Es liegt ein Brandschutznachweis vor. Die hierin enthaltenen Vorgaben sind einzuhalten. Der BSN wird bei der Auftragserteilung  überreicht.

Städtebauliche Situation
Das 6.141 m2 große Teilgrundstück befindet sich in zentraler Lage der Gemeinde Langweid um-gebend von einem Siedlungsbau ähnlich strukturiertem Wohngebiet. Nahliegende Gebäude sind meist Ein- und Mehrfamilienhäuser sowie Doppelhaushälften mit Gärten. Südlich der Schubertstraße befinden sich hingegen vier zehnstöckige Hochhäuser.

In unmittelbarer Nähe an der Römerstraße Ecke Finkestraße befindet sich ein Funkturm.
Bei der Erschließung der Baustelle sind die Feuerwehrzufahrten der Hochhäuser an der Schubertstraße und die Zufahrt / Anlieferung für das Ärztehaus in der Schulstraße zu beachten.

Zugänge / Zufahrten
Die Zufahrten zur Baustelle erfolgen über die vorhandenen öffentlichen Verkehrswege. Die anliegende Schubertstraße gilt als Haupterschließungsstraße des gesamten Quartiers. Das Baufeld befindet sich in mittelbarer Nähe zu schulischen Einrichtungen mit entsprechendem Personenver-kehr durch Kinder und Jugendliche.
Sämtliche Zugänge und Zufahrten - besonders die Feuerwehrzufahrten und Zufahrt zum Ärztehaus - sind ständig frei zu halten. Alle in Folge der Baumaßnahme befahrenen Straßen und Wege sind während der gesamten Dauer der Nutzung in sauberem, ordnungsgemäßem und verkehrssicherem Zustand zu halten.
Verschmutzungen auf Straßen und Wegen sind mittels Kehrmaschine auf eigene Kosten zu beseitigen. Sollte der Einsatz einer Kehrmaschine Dritter notwendig werden, so werden die hierfür anfallenden Kosten dem Verursacher umgelegt.
Durch die Anlieferung, den Eintransport und die Montage verursachte Schäden an Straßen, Wegen und sonstigen Flächen, Einrichtungen und Bauwerken sind vom verursachendem AN auf seine Kosten zu beheben. Die hierfür anfallenden Kosten trägt der AN.

Video-Webcam/Baustellenfotos
Die Baustelle wird unter Einhaltung der Datenschutzgrundverordnung (DSGVO) mit einer Bau-stellen-kamera ausgestattet. Zweck dieser Einrichtung ist die Ausübung des Hausrechtes sowie Diebstahl-/Vandalismusvorbeugung. Rechtsgrundlage bildet § 4 BDSG in Verbindung mit Art. 6 Abs. Berechtige Interessen des AG sind u.a. Schutz des Eigentum sowie die Verfolgung von Straftaten.
Im Zuge der Baustellendokumentation (Arbeitsfortschritt, Sicherheitsbegehungen, etc.) werden photographische Aufnahmen getätigt. Bei Bedarf und auf gesonderten Hinweis ggf. betroffener Personen werden diese auf den Fotos unkenntlich gemacht.

Brandschutz Bauausführung
Bei Heiß-/Trenn-/Schweiß-/Lötarbeiten ist jeder AN dazu verpflichtet für eine ausreichende Anzahl an Feuerlöschern in Abhängigkeit der auszuführenden Tätigkeiten (geeignetes Löschmittel) griff-bereit am Arbeitsplatz vorzuhalten.

Brandlasten sind arbeitstäglich zu entfernen und zu entsorgen.

Bei Schweißarbeiten ist das Schweißen oberhalb von Personen untersagt, ggf. sind Brandwachen durch den AN abzustellen.

Grundsätzlich sind Kaltverfahren (Trennen, Ablängen, Verbinden, etc.) den Heißverfahren vorzuziehen. Bei Rauchentwicklung bspw. durch Schweißen ist für ausreichende Durchlüftung zu sorgen, ggf. sind technische Maßnahmen vorzusehen.
Sämtliche Sicherungsmaßnahmen gemäß der Verordnung über die Verhütung von Bränden (VVB), den einschlägigen Vorschriften aus der ASR-A 2.2 und der DGUV-I 205-001 sind in die entsprech-enden EP´s einzukalkulieren.

Baukonstruktion
Die Dachdecke über der Pausenhalle wird in Teilbereichen 45 cm dick mit Hohlkörpern zur Gewichtsersparnis ausgebildet; sie dient ebenfalls als Aufenthaltsfläche.

Die Geschoßdecken werden in Stahlbeton in der Regel mit einer Dicke von 35 cm ausgebildet. Die Stützung der Decken erfolgt weitgehend durch Punktstützen sowie teilweise mit Unterzügen bzw. Stahlbetonwänden.

Die Außenwände werden mit Ausnahme der Stahlbetonaußenwände als ausgefachte Skelett-konstruktion (Stützen, Unterzüge) ausgebildet; die Ausfachung der Skelettkonstruktion ist nichttragend.

Die tragenden Innenwände werden in Stahlbeton mit einer Stärke von 25 cm bis 30 cm Dicke ausgeführt. Die Trennwände aus Kalksandsteinmauerwerk sind alle nichttragend.

Die Stützen werden in Stahlbeton mit einer Stärke nach statischer Erfordernis ausgeführt.

Die Haupttreppenläufe werden aus einer flankierenden Wand frei auskragend in Ortbetonbauweise erstellt, die Treppenläufe der Fluchttreppen können als Stahlbetonfertigteile ausgeführt werden.

Die tragenden Wände im Untergeschoß werden in Stahlbeton errichtet. Die Außen- und Innen-wandstärken sind mit 25 bis 30 cm geplant.

Freistehende Rundstützen sowie die Treppenhauswände (dreiseitig) der in sich „abgeschlossenen Treppenräume“ werden in Sichtbeton (SB 3) ausgeführt.

Wände und Decken von Technikräumen werden in der Regel nicht verputzt und bleiben für einen zumindest hydrophobierenden Anstrich ebenfalls in Sichtbetonqualität geringerer Anforderungen (SB 1).

Weitere Gewerke sind unter anderem:

323 Innenputzarbeiten
Innenputz als Gipskalk- oder Kalkzementputz an Wänden und teilweise auf Deckenuntersichten
324 Fliesenarbeiten
325 Estricharbeiten
- Abdichtung Bodenplatte mit Bitumenbahnen (EG nicht unterkellert + KG ohne
  Lüftungszentralen und Raum Fettabscheider)
- Wärmedämmschichten
- Zementestrich auf Trittschalldämmschicht
- Heizestrich auf Trittschalldämmschicht
- Epoxidharzbeschichtungen mit Kunststoffsockel in Teilbereichen
334 Malerarbeiten
- Hydrophobierung Sichtbetonwände/-decken
- Wand- und Deckenanstriche
- Lackierung Stahlblechgeländer
- Lackierung Zargen und Stahlblechtüren
336 Bodenbelagsarbeiten
- Kautschukbelag mit Holzsockel, geklebt
- Kugelgarnbelag mit Holzsockel in Teilbereichen, geklebt
- Sportboden Aktivraum / Bewegungsraum SVE, Flurnische 1.OG und
  Therapieraum groß mit Sockelleiste, geklebt
- Wandschutz aus Sockelleisten
339 Trockenbauarbeiten Wände
- Freistehende Vorsatzschalen, 2-lagig beplankt,
- Nichttragende Innenwände, 2-lagig beplankt
340 Trockenbauarbeiten Decken
- Abgehängte gerasterte Akustik-Systemdecken
- Abgehängte Decken, Beplankung Gipsplatten
- Abgehängte Decken, Beplankung Gipslochplatten oder ähnlich, Dämmschicht
375-1 Schreinerarbeiten Bauteil Ost (Klassencluster)
375-2 Schreinerarbeiten Bauteil West
611 Büro-, Objekt- und Stahlmöbel
621 Pflege- und Therapie (Therapieliegen, Matten und Defi)

*Hinweis: Technische Vorbemerkung zur Leistungsbeschreibung*
Art der Leistung
Gegenstand dieser Ausschreibung ist die Ausstattung der Schule- und HPT-Werkräume mit einer Fachklassenausstattung für den Werkunterricht, sowie die Ausstattung einer Werkstatt für den Technischen Dienst der Einrichtung.

Hierfür werden für zwei Werkräume höhenverstellbare Doppel-Werkbänke mit Spannzangen und jeweils eine Reihenwerkbank mit Energiekanal unterhalb der Fenster, Werkraum-Lehrerpulte, Werk-raumstühle und weitere Werkzeuge und Geräte für den Unterricht ausgeschrieben. Die raumhohen Einbauschränke an den Stirnseiten der Räume werden vom Schreiner gefertigt und sind nicht Gegenstand dieser Ausschreibung. Kleinwerkzeuge und Verbrauchsmaterial wird von der Einrichtung selbst angeschafft.

Zwischen den beiden großen Werkräumen liegt hochwertig ausgestattete Maschinenraum. Hierfür werden eine professionelle 4-fach-Kombimaschine für die Holzbearbeitung mit Vorschubapparat, eine Bandsäge, eine Bandschleifmaschine, eine große bodenstehende Ständerbohrmaschine, ein 3D-Drucker, eine kleine Portal-CNC-Fräse, eine Laserschneidemaschine mit Umluftabsaugung und weitere Elektro- und Handwerkzeuge, einschließlich Zubehör ausgeschrieben.

Für den Maschinenraum ist weiterhin eine zertifizierte Absauganlage für 4 Holzbearbeitungs-maschinen (2 im gleichzeitigen Betrieb), einschließlich Verrohrung und gebrauchsfertiger Anschluss an 3 Maschinen mit funkgesteuerter Einschaltautomatik, Maschinensensoren und Elektroschiebern zu liefern.

Für den Textilarbeitsraum im 2. Obergeschoss sind Bügeleisen, Bügelbretter, Nähmaschinen, sowie zwei mobile Werkzeug-Rollwägen zu liefern.

Für den Werkraum der HPT im 1. Obergeschoss werden zwei höhenverstellbare Werkbänke, eine Reihenwerkbank mit Energiekanal, Kleinteilschränke, eine Werkzeugwand mit Halter, ein Industrie-staubsauger als mobile Absaugung und weitere Elektro- und Handwerkzeuge ausgeschrieben. Der raumhohe Einbauschrank wird auch hier vom Schreiner hergestellt und eingebaut.

Im Untergeschoss wird eine Werkstatt für den Technischen Dienst der Schule eingerichtet. Hierfür werden eine Werkbank mit Schraubstock, ein Werkzeugwagen, Ein Elektro-Werkzeugkoffer, eine hölzerne Doppelstufenleiter, Transportwägen und weitere Elektro-Handwerkzeuge ausgeschrieben. Hinzu kommt ein kleiner Metallarbeitsplatz, der aus dem Maschinenraum der Werkräume hierhin ausgelagert wird. Zuliefern sind hierfür eine Metallbandsäge, ein Schweißtisch, ein Schutzgas-Schweißgerät und eine mobile Umlauf-Absaug-Filteranlage.

Die Angebotspreise gelten für die fix und fertige, dem beabsichtigten Verwendungszweck entsprechende, sach- und fachgerechte Arbeit. Der Preis beinhaltet alle zur fertigen Erstellung des Werkes notwendigen Materialien, Zubehörteile und Montageteile, auch wenn diese im Leistungs-verzeichnis nicht einzeln beschrieben sind.

Die Angebotspreise beinhalten, wenn nicht anders beschrieben, Lieferung, Zwischenlagerung, Transport in das Geschoß, gebrauchsfertiger Ein-, bzw. Aufbau und ausführliche Einweisung.

Verpackungsmaterial bleibt Eigentum des Auftragnehmers und ist für den Auftraggeber kostenfrei zu entsorgen. Verschmutzungen durch die Montagen sind nach Möglichkeit zu vermeiden, die Baustelle ist täglich nach Arbeitsende aufgeräumt und besenrein zu hinterlassen.

Leistungsumfang
Die Leistung umfasst im Wesentlichen:
1. Firmen-Planung zur Fertigung und Ausführung,
2. Lieferung und Montage vor Ort
3. Anschluss an das Bauwerk
4. Ausgleich von Bautoleranzen in jeder Richtung
5. Schutzvorkehrungen
6. Überprüfung vor Übergabe
7. Abnahme, Garantie und Einweisung

1.
Firmen-Planung zur Fertigung und Ausführung
Aufmaß und Maßkontrolle
Nach Auftragserteilung hat der AN sofort mit der Planung zu beginnen.

Der Auftragnehmer hat vor Beginn der Fertigung eigenverantwortlich vor Ort Aufmaß zu nehmen und sämtliche Planmaße, sowie die Mengen zu überprüfen. Abweichungen von den Plänen und Unklarheiten sind vor der Ausführung mit dem Innenarchitekten abzuklären. Abweichungen, Mehrungen oder Minderungen sind vor Ausführung mit dem Bauherrn bzw. seinem Beauftragten abzustimmen und berechtigen im Nachhinein nicht zu Preiskorrekturen. Im Einheitspreis einzu-rechnen ist die Lieferung, das Verteilen bzw. Vertragen und die fertige Montage am Aufstellungs-/ Verwendungsort.

Bei Auftragserteilung sind mit dem Auftraggeber bzw. dessen Stellvertreter der genaue Umfang und die Art der Ausführung festzulegen. Massenmehrungen und Minderungen, oder der Wegfall einzelner Positionen haben keinen Einfluss auf die einzelnen Angebotspreise.

Nach Auftragserteilung hat der AN sofort mit der Planung zu beginnen und die Ausführungsmuster innerhalb von 2 Wochen dem Bauherrn, bzw. seinem Beauftragten zur Beurteilung, Genehmigung und Freigabe kostenfrei vorzulegen.

2.
Lieferung und Montage vor Ort
Fertigung aller in Auftrag gegebenen Werkzeuge, Möbel und Ausstattungsgegenstände. Lieferung, Vertragen, Fertigmontage und Aufstellen nach Möblierungsplan aller in Auftrag gegebenen Ausstattungen, etc.

Eintransport: Die Einrichtung erstreckt sich über 4 Geschosse. Die Etagen werden über Treppenhäuser erschlossen. Ein bauseits mit Platten verkleideter Aufzug steht für den Transport der Ausstattungen in die Etagen zur Verfügung. Die verkleidete Kabinengröße beträgt in etwa B/T/H 140 x 290x 190 cm. Für Informationen über die Möglichkeiten des Eintransports ist alleine der Auftragnehmer verantwortlich. Diese sind vor Ausführungsbeginn zu klären. Die Lieferzeit ist in den Vorbemerk-ungen vorgegeben und kann vom Bauherrn entsprechend dem Baufortschritt korrigiert werden. Genaue detaillierte Liefertermine werden vorgegeben und müssen in jedem Fall mit den Innen-architekten oder dem Bauherrn abgestimmt werden. Es ist für die Anlieferung notwendig, kipp-sichere Transportwagen mit großformatigen Rollen und für die Möbelteile einen Schlechtwetter-schutz bereitzustellen. Transporthilfen und Schutzmaßnahmen sind in die EP mit einzurechnen.

Der Auftragnehmer verpflichtet sich Bautagebuch zu führen und der Bauleitung wöchentlich zu übergeben.

Befestigung: Die Wahl der Befestigung bleibt dem AN überlassen. Bauseitig werden für die Befestigungsarbeiten keine Leistungen erbracht. Befestigungsteile müssen unsichtbar sein.

In jedem Fall ist der Untergrund (Wand, Decke und Boden) auf vorhandene Elektro-, Wasser- und Fußbodenleitungen zu prüfen. Angaben zur Lage der Möbel in Werk- und Detailplänen befreien den AN nicht von dieser Prüfpflicht. Der AN haftet für alle von Ihm in diesem Zusammenhang verursachten Schäden.

3. Anschluss an das Bauwerk und Bauteile
Anschluss an Wände, Stützen, Decken etc.. Materialien von Wände, Böden, Decken, etc. siehe allgemeine Baubeschreibung und Werkpläne der Innenarchitekten. Der Auftragnehmer hat die Anschlussbedingungen vor Ort zu überprüfen. Besondere Anschlüsse sind in die Einheitspreise einzukalkulieren und vor Ausführung mit dem Bauherrn bzw. seinem Beauftragten abzustimmen. Sie berechtigen im Nachhinein nicht zu Preiskorrekturen.

4. Ausgleich Bautoleranzen
Nach Maßgabe des Bieters und Erfordernis. Das Ausgleichen von Unebenheiten ist in den Preisen enthalten, soweit der Grenzwert nach DIN 18202 und DIN 18203-3 nicht überschritten wird.
Notwendiger Höhenausgleich über die Grenzwerte nach DIN 18202 hinaus wegen größerer Unebenheiten ist gemeinsam mit der örtlichen Bauleitung vor Ausführung der Arbeiten festzulegen, da sonst keine Vergütung hierfür erfolgt.

5. Schutzvorkehrungen
Zum Zeitpunkt der Lieferung und Endmontage ist das Bauvorhaben weitestgehend fertiggestellt. Andere Bauteile, Anlagen und Materialien sind vor Beschädigung und Verschmutzung durch die Ausführung der Arbeiten des AN zu schützen. Insbesondere fertige Raumoberflächen wie Boden-beläge, fertige Wand- und Deckenflächen, Glas- und Sichtbetonflächen. Für entstehende Schäden haftet der Verursacher, auftretende Verschmutzungen sind umgehend eigenverantwortlich und umweltgerecht zu entfernen.

6. Überprüfung vor Übergabe
Gangbarmachen der beweglichen Teile. Vor der Übergabe sind die Anlagen in all ihren Teilen und in der Gesamtfunktion, einschl. der Zubehörelemente zu prüfen. Ihre sachgerechte Funktion und Sicherheit im Betrieb ist sicherzustellen. Nach Abschluss der Arbeiten ist eine Erstreinigung durchzuführen, hierbei sind alle gelieferten Möbel und sonstige Ausstattungsteile zu reinigen und sauber zu übergeben. Eine gesonderte Vergütung erfolgt hierfür nicht.

7. Abnahme, Garantie und Einweisung
Vor Abnahme ist die Dokumentation zu übergeben und vom Auftragnehmer zwingend eine ausführliche Einweisung vorzunehmen. Der Termin mit dem Bauherren wird rechtzeitig bekannt gegeben. Die Einweisung ist schriftlich mit Angabe der Inhalte, des Datums und der beteiligten Personen, zu dokumentieren und dem objektüberwachenden Innenarchitekten zu übergeben. Siehe hierzu Punkt 1.07 Dokumentation der Allgemeine Technische Vertragsbedingung (ATV)

Abnahme, Garantie und Gewährleistung gemäß BGB min. 2 Jahre.
Falls der Auftragnehmer darüber hinaus eine längere Gewährleistung anbietet ist dies hier
anzugeben:

'....................................................'

*Hinweis: Allgemeine Technische Vertragsbedingung (ATV)*
Allgemeine Technische Vertragsbedingungen (ATV) zur Leistungsbeschreibung
Technische Grundlagen

Für dieses Leistungsverzeichnis gelten alle infrage kommenden DIN-Normen.
Ins besondere ist zu beachten:

DIN EN ISO 19085-1 / EN ISO 19085-1:2021
Holzbearbeitungsmaschinen - Teil 1: Gemeinsame Anforderungen
DIN EN ISO 19085-3 /  EN ISO 19085-3:2021
Holzbearbeitungsmaschinen - Teil 3: Numerisch gesteuerte (NC-/CNC-) Bohr- und Fräsmaschinen
DIN EN ISO 19085-5 / EN ISO 19085-5:2024
Holzbearbeitungsmaschinen - Teil 5: Formatkreissägemaschinen
DIN EN ISO 19085-6 / EN ISO 19085-6:2024
Holzbearbeitungsmaschinen - Teil 6: Einspindelige senkrechte Tischfräsmaschinen
DIN EN ISO 19085-9 EN ISO 19085-9:2024
Tischkreissägemaschinen (mit und ohne Schiebetisch)
DIN EN ISO 19085-11 / EN ISO 19085-11:2024
Holzbearbeitungsmaschinen - Teil 11: Kombinierte Maschinen
DIN EN 847-1 / EN 847-1:2017
Maschinen-Werkzeuge für Holzbearbeitung - Teil 1: Fräs- und Hobelwerkzeuge, Kreissägeblätter
DIN EN 847-2 / EN 847-2:2017
Maschinen-Werkzeuge für Holzbearbeitung - Teil 2: Anforderungen für den Schaft von Fräswerk-zeugen/Kreissägeblättern
DIN EN 847-3 Maschinen-Werkzeuge für Holzbearbeitung - Teil 3: Spannzeuge
DIN EN 1807-2 Sicherheit von Holzbearbeitungsmaschinen - Bandsägemaschinen
DIN 8809 Kreissägeblätter für Holz, aus Werkzeugstahl
DIN 5134-2 Sägeblätter für Holz
DIN EN 16770 / EN 16770:2018
Sicherheit von Holzbearbeitungsmaschinen - Absauganlagen für Holzstaub und Späne für Innenaufstellung
DIN 6445 Holzbohrer
DIN EN ISO 19085-7 / EN ISO 19085-7:2024
Holzbearbeitungsmaschinen - Teil 7: Abrichthobel-, Dickenhobel-, kombinierte Abricht- und Dickenhobelmaschinen
DIN EN ISO 19085-8 / EN ISO 19085-8:2024
Holzbearbeitungsmaschinen - Teil 8: Breitbandschleifmaschinen und Oberflächenbehandlungs-maschinen
DIN 8816
Werkzeugaufnahme mit Gewinde für Holzbearbeitungsmaschinen; Werkzeugschäfte und Spindelenden
DIN 33893-2 Staubemission technischer Arbeitsmittel
DIN EN 60825-1:2022-07 Sicherheit von Lasereinrichtungen
DIN EN 312 Spanplatten
DIN EN Sperrholz - Klassifizierung und Terminologie
DIN EN 314 Sperrholz - Qualität der Verklebung
DIN EN 438 Dekorative Hochdruck-Schichtpressstoffplatten (HPL)
DIN EN 622-2 Faserplatten -harte
DIN EN 622-3 Faserplatten - mittelharte
DIN EN 622-5 Faserplatten - MDF
EN DIN 635 Sperrholz
DIN EN 636 Sperrholz
DIN EN 942 Holz in Tischlerarbeiten
DIN 68705 Sperrholz
DIN EN 13353 Massivholzplatten
DIN EN 14322 Melaminbeschichtete Platten im Innenbereich
DIN EN 14374 Furnierschichtholz
DIN 18355 Tischlerarbeiten
DIN 18360 Metallbauarbeiten

Zusätzlich gelten nachfolgende Einzelblätter (diese gelten in der derzeit
gültigen Fassung, einschließlich eventueller Ergänzungsbestimmungen):

DIN 18202 Maßtoleranzen im Hochbau (Zulässige Abmaße für die Bauausführung)
DIN 18203-3 Toleranzen im Hochbau - Teil 3: Bauteile aus Holz und Holzwerkstoffen

Zusätzlich gelten alle weiteren einschlägigen und zum Zeitpunkt der Angebotsabgabe gültigen DIN-Normen, Technische Regeln, bzw. Vorschriften, Empfehlungen, Richtlinien und Hinweise, welche sich auf das vorgesehene Material und dessen Verarbeitung nach den neuesten Kenntnissen der Technik beziehen.

Für die Einhaltung dieser Normen und Bestimmungen, sowie für die Qualität der Werkstoffe und die einwandfreie Durchführung und Fertigstellung der Arbeiten ist der Auftragnehmer (im Folgenden als AN abgekürzt) verantwortlich. Prüfzeugnisse der Zulassungsbescheinigungen von einzubau-enden Materialien sind dem Bauherrn auf Verlangen vor Ausführung vorzulegen.

Zu beachten ist die Bayerische Bauordnung in der aktuell gültigen Fassung, der Brandschutz-nachweis, die DIN 18040 barrierefreies Bauen, das Arbeitsschutzgesetz und die Richtlinien des DGUV und KUVB, sowie die Empfehlungen, Richtlinien Sicherheitsvorschriften der BGHM (Berufsgenossenschaft Holz und Metall)

Sämtliche Ausstattungen, Möbel und eingesetzte Materialien müssen auf das Formaldehyd-Emissionsverhalten überprüft worden sein. Sie müssen ein geringeres Emmissionspotential als 0,1 ppm HCHO aufweisen, um den vom Gesundheitsamt empfohlenen Richtwert zu unterschreiten.

Besonders hingewiesen wird auf die Einhaltung von Bewegungsflächen und Angaben zu
Bedienelementen.

Technische Vertragsbedingungen zur Leistungsbeschreibung

1.01 Baustelleneinrichtung
Einrichten und Räumen der Baustelle, Vorhalten der Baustelleneinrichtung einschließlich der Geräte und dergleichen für sämtliche in der Leistungsbeschreibung aufgeführten Leistungen werden in der Leistungsbeschreibung nicht durch besondere Ansätze erfasst. Die Leistung ist Nebenleistung ohne gesonderte Vergütung.

Die erforderlichen Sanitärräume werden bauseits zur Verfügung gestellt und vorgehalten. Lagerräume können vom Auftraggeber nicht zur Verfügung gestellt werden.

1.02 Personal-/Geräte-/Maschineneinsatz
Sämtliche Geräte, die zur Ausführung der angebotenen Leistungen erforderlich sind, müssen entweder für den Ausführungszeitraum auf der Baustelle vorgehalten oder mehrmals an- und abtransportiert werden. Eine gesonderte Vergütung hierfür erfolgt nicht. Vor Baubeginn erfolgt eine gemeinsame Besprechung zur Koordinierung des Bauablaufes mit der örtlichen Bauüberwachung, dem AN und ggf. weiteren Beteiligten.

1.03 Gerüst und Leitern
Innenraumgerüste und Leitern werden nicht durch den AG gestellt. Die Erfordernisse von Montage-gerüsten, Leitern, etc. im Innenraum hat der Auftragnehmer selbst, unter Berücksichtigung einer gefahrenlosen Arbeit zu entscheiden und auszuführen. Sämtliche Gerüste müssen den Sicherheitsvorschriften der DIN und der Berufsgenossenschaften entsprechen.

1.04 Sicherungsmaßnahmen
Sicherungsmaßnahmen zum Schutz des öffentlichen Verkehrs und der Sicherheit sind vom AN im Rahmen der Nebenleistungen eigenverantwortlich zu treffen. Das Baufeld ist bauseits durch einen Bauzaun umlaufend gesichert. Die Ein-/Ausfahrtstore sind arbeitstäglich durch den letzten am Bauvorhaben tätigen AN zu schließen / abzusperren.

1.05 Baubeleuchtung
Der AN hat für die notwendige und vorschriftsgemäße Beleuchtung seiner Arbeitsplätze selbst zu sorgen. Die Beleuchtung der allgemeinen Verkehrswege wird durch das Gewerk Elektro installiert, vorgehalten und unterhalten.

1.06 Ausführung
In der Leistungsbeschreibung sind auch Leistungen erfasst, die als Vor- oder Anschlussleistungen von den Arbeiten anderer Auftragnehmer abhängig sind. An Stellen, wo die Leistung des AN mit anderen Gewerken in konstruktive oder funktionelle Verbindung in Berührung kommt, hat der AN die erforderlichen Angaben, soweit technisch möglich, rechtzeitig zu machen.

1.07 Prüfung der Vorleistungen
Vor Aufnahme der Arbeiten ist mit dem AG eine Ortsbesichtigung vorzunehmen, um noch not-wendige bauseitige Vorarbeiten rechtzeitig ausführen zu können. Hierzu sind vom AN sämtliche Mängel und Bedenken an Vorleistungen schriftlich anzuzeigen.

1.08 Maßtoleranzen
Es gilt die DIN 18202 "OHNE ERHÖHTE ANFORDERUNGEN". Der konstruktive Aufbau mit den Baukörperanschlüssen muss diesen Forderungen in der Verankerung und der Montage, sowie den erforderlichen Dehnfugen gerecht werden.

1.09 Schutzvorkehrungen
Andere Bauteile, Anlagen und Materialien sind vor Beschädigung und Verschmutzung durch die Ausführung der Arbeiten des AN zu schützen. Insbesondere Glas- und Sichtbetonflächen.

1.10 Ausführungszeichnungen / Werkstatt- und Montageplanung
Die Maßangaben in der Innenarchitekturplanung sind zum Teil Zirca-Angaben. Der AN hat vor der Ausführung ein exaktes Aufmaß anzufertigen und nach diesem eigenverantwortlich die W+M-Planung zu erstellen.

Vom Auftragnehmer sind Übersichtszeichnungen im Maßstab 1:20 und Ausführungs-/Werkstatt-/Montagezeichnungen im Maßstab 1:10 bis 1:1 (nach Wahl AN) dem Innenarchitekten rechtzeitig zur Prüfung vorzulegen. Aus den Zeichnungen müssen alle wesentlichen Details der Konstruktion hervorgehen. Der AN hat die wesentlichen Detailpunkte darzustellen und im Zusammenhang zu bemaßen. Diese müssen sämtliche Einzelheiten, einschl. der Verankerungen, erfassen. Bekleidungen, Putze und andere Vorleistungen für andere Gewerke sind gemäß den Vorgaben des AG zu berücksichtigen und mit dem Auftraggeber rechtzeitig abzustimmen.

Ohne Prüfvermerk darf keine Zeichnung zur Fertigung verwendet werden. Die Zeichnungsprüfung durch den Innenarchitekten entbindet den AN nicht aus seiner vollen Verantwortung und Haftung für die Richtigkeit und vertragsgerechten Ausführung seiner Leistungen.

1.11 Dokumentation
Für sämtliche Leistungen des AN sind folgende Unterlagen spätestens zur Abnahme dem Auftraggeber in Papier-Ausfertigung und in digitaler Ausfertigung im PDF-Format zu übergeben:
- Werkstattzeichnungen
- Bedienungsanleitungen
- Reinigungs-, Pflege- und Wartungsanleitungen
- Ersatzteillisten, soweit vorhanden in Tabellenform
- Produktdatenblätter von verwendeten Baustoffen, Materialien und
  verbauten Geräten (Technische Merkblätter)
- Zulassungen und Prüfzeugnisse für Baustoffe mit Zulassungspflicht
- Sicherheitsdatenblätter
- Zum Zeitpunkt der Ausführung gültige Herstellerrichtlinien
- Inbetriebnahmeprotokolle, Wartungsbücher etc.
- Garantien

Die Übergabe an den AG, einschl. der erforderlichen Einweisung eines Vertreters des AG ist schriftlich mit Unterschrift aller Teilnehmer zu protokollieren. Dieses Protokoll ist dem objektüberwachenden Architekten zu übergeben.

*Hinweis: Zusätzliche Technische Vertragsbedingungen (ZTV) Werkräume und Werkstatt*
Die hier beschriebene Ausstattung hat eine funktionsfähige, homogene Fachraumausstattung für Werkräume, einschließlich des Maschinenraums, zu ergeben. Die vorhandene Stellfläche erfordert eine optimale Platznutzung, ebenso müssen die Anforderungen an die Sicherheit, die Qualitäts-standards, die Funktionalität und die Nachhaltigkeit im hohen Maße gewährleistet sein.

Es wird ausdrücklich darauf hingewiesen, dass alle Bieterlücken in diesem LV vollständig und eindeutig auszufüllen sind. GAEB-Dateien sind darauf zu prüfen, dass diese Informationen enthalten sind. Alternativ kann eine gesonderte Liste mit Zuordnung zu den entsprechenden Positionen abgegeben werden.

Die nachfolgend aufgeführten Positionen sind durch Produktinformationen, Datenblätter, Sicher-heitsdaten, etc. zu dokumentieren

1. Qualität und Sicherheit
Alle Produkte dieses Leistungsverzeichnisses müssen für den Verwendungszweck Schul-Werkunter-richt, bzw. Schul-Textilunterricht geeignet sein, hiervon ausgenommen sind die Leistungen des Titels 1.1.5 Werkstatt ‚Technischer Dienst‘. Die entsprechenden Sicherheitsvorschriften, z.B. des DGUV - 'Sichere Schule - Technik' sind zu beachten und einzuhalten. Alle Werkzeuge und Maschinen sind mit den entsprechenden Sicherheitseinrichtungen auszurüsten.

2. Werkbänke und Arbeitstische
Werkbänke für die Holzbearbeitung: Spannzange abnehmbar und gesondert unter den Werkbänken lagerbar, Platte Buche massiv ca. 45 bis 50 mm stark, Längsseiten mit Aufdopplung ca. 100 mm, mit eingelassenem, flächenbündigen Alu-Führungsprofil zum Befestigen von Zubehörteilen in der Längsfront, ca. 40 x 40 mm, Oberfläche geschliffen zahnverleimt und imprägniert oder mit Wachsbeschichtung, oder gleichwertig.

Spannzange flächenbündig mit Werkbankplatte, Bedienung über Kurbel, Holzbacken Buche massiv mit Oberflächenschutz und mind. 2 Bohrungen für Rundbankhaken, Gewindespindelbund in der Frontplatte komplett versenkt, ohne hervorstehenden Muttern, nahezu wartungsfrei in der Front-platte gelagert, Führungsstangen mit der Frontplatte verschraubt und gesichert, Zangenführung mit Gleitlagern für wartungsfrei geführte Führungsstangen o. ä.. Frontplatte, Gewindespindel und Führungsstangen rostfrei durch Verzinkung o. ä., Führungskörper aus Grauguss lackiert o. ä., oder gleichwertige Konstruktion, mit Belag für rutschfreie Einspannung, Backenbreite- / höhe ca. 340 / 110 mm, Spannweite mind. 65 mm, einschließlich Spannzangen-Prismenplatte zum sicheren Einspannen von Stabmaterial, Grundplatte mit Belag zum Anpassen des Werkstücks an die Spann-fläche, mit Ringmagneten befestigt, oder gleichwertige Konstruktion.

Zentral höhenverstellbare Untergestelle: Verstellbereich mind. 700 – 900 mm, Verstellung durch Kurbel oder Akku-Schrauber.

Reihenwerkbänke: Platte Buche massiv ca. 45 bis 50 mm stark, zahnverleimt, Oberfläche geschliffen und imprägniert oder mit Wachsbeschichtung, Kanten gebrochen, oder gleichwertig.

Untergestelle für Werkbänke und Reihenwerkbänke: Vierkantstahlrohr, ca. 60 x 60 x 2 mm, mit einer Querstrebe, mit Niveau-Ausgleich, Durchmesser ca. 60 mm an jedem Werk-bankfuß, Oberfläche UV-beständig pulverbeschichtet oder lackiert – Farbe nach Wahl des Auftraggebers.

Entsprechend den Beschreibungen der einzelnen Positionen muss die angebotene Ausstat-tung ein GS-Prüfzeichen „Geprüfte Sicherheit“ haben und TÜV-geprüft sein. Die Prüfbes-cheinigungen müssen dem Leistungsverzeichnis beigefügt werden.

3. Arbeitsstühle
Die Arbeitsstühle müssen stabil und für den Einsatzzweck Schüler-Werkraumstühle geeignet sein. Formteil Sitz- und Rückenlehne: Mehrfach verleimtes Buche-Multiplex-Sperrholz, Oberfläche lackiert.

4. Material
Die Konstruktionsstärke und Verbindungsmittel der Holz-, Werkstoff- und Metall-Konstruktion sind gemäß statischen Erfordernissen vom AN zu wählen.

Alle zu verwendeten Holzwerkstoffe müssen nach DIN EN 13 986 für die Verwendung im Bauwesen geeignet sein, die Emissionsklasse E1 mit einer Formaldehyd-Ausgleichskonzentration unter 0,1ppm erfüllen und nach FSC, PEFC oder gleichwertig zertifiziert sein oder die für das jeweilige Herkunfts-land geltenden Kriterien des FSC oder PEFC einzeln erfüllen. Auf Verlangen müssen entsprechende Nachweise erbracht werden.

Möbelflächen sind herzustellen aus

- Dreischicht-Feinspanplatte nach DIN EN 312
- Sperrholzplatten nach DIN EN 636, o. glw.
- Massivholzplatten nach DIN EN 942 aus erstklassigem fehlerfreiem Holz mit entsprechende Farbgleichheit und einem höchstzulässigem Feuchtegehalt 8% bei der Verarbeitung
- MDF-Platten nach DIN EN 622-5

 je nach Positionsbeschreibung beidseitig melaminharzpressbeschichtet, hergestellt nach DIN EN 14322 und geprüft nach DIN 68861 bzw. furniert. Grundsätzlich sind beide Plattenseiten gleich zu beschichten, um ein Verziehen zu vermeiden.

5. Unfallverhütung an Maschinen die von den Schülern benutzt werden

Tischbohrmaschinen: Alle Tischbohrmaschinen müssen wegen der Verhütung von Unfällen mit elektrisch abschaltbarem Bohrmaschinenschutz versehen sein.

Schleifarbeitsplätze: Absaugung durch einen Industriesauger der nach der Vorschrift der Holzberufs-genossenschaft M 2, für Holzstäube und gefährlichen Stoffe mit MAK-Werten > 0,1 mg/m³ zugelas-sen ist. Bei Tellerschleifmaschinen muss die Scheibenhälfte, bei der die Drehbewegung nach oben geht, abgedeckt sein.

Handgetriebene Maschinen unterliegen besonderen Sicherheitsvorschriften, da diese von den Schülern ohne Aufsicht des Lehrers benutzt werden.

6 Maschinen im Maschinenraum
4-fach-Holzbearbeitungs-Komimaschine, Bandsäge, Bohrmaschinen, Bandschleifer, CNC-Portalsäge, etc. müssen mit allen üblichen Sicherheitsvorrichtungen ausgestattet sein. Diese Vorrichtungen müssen griffbereit an einer Sicherheitstafel in Nähe der Maschine hängen. Alle Sicherheitsvorricht-ungen sind mit einem Etikett versehen, auf denen die fachgerechte Anwendung gezeigt wird.

Alle stationären Holzbearbeitungsmaschinen wie die Holzbearbeitungs-Kombimaschine, Bandsäge und Bandschleifmaschine müssen eine wirksame Staubabsaugung haben, die den Vorschriften der Holz-Berufsgenossenschaft entspricht. Diese besagt, dass alle Absaugungen das „H3“ Prüfzeugnis besitzen müssen.

### Titel 1 Ausstattung Werkräume und Werkstatt

#### Bereich 1.1 Ausstattung Werkräume und Werkstatt Schule

##### Untertitel 1.1.1 Werkräume mit Holzlager Schule

**1.1.1.1 Ausführungs-/Montagezeichnungen**
*** Pauschalposition
Ausführungs-/Montagezeichnungen gemäß Punkt 1.10 der Technischen
Vertragsbedingungen zur Leistungsbeschreibung 'Werkräume und Werkstatt' für den Grundriss der Werkräume und des Maschinenraums, sowie
für die Positionen:

1.1.1.8  Reihenwerkbank mit Energiekanal (Pos. 1.1.1.10)
1.1.3.65  Verrohrung der Absauganlage im Anschlußpunken und
  Detaildarstelleung der Wand- und Deckenbefestigung

Im Auftragsfall sind vom Bieter über sämtliche genannte Positionen
Ausführungszeichnungen nach erfolgtem Aufmaß zu erstellen und
rechtzeitig gem. den 'Vertragsfristen' Formblatt 214. H beim Innenarchitekten zur Prüfung vor der Fertigung einzureichen.
Menge: 1,000 psch

**1.1.1.2 Einweisung**
*** Pauschalposition
Durchführung einer Einweisung in die Funktionsweise und Handhabung der
Werkraumausstattung, Geräte und Maschinen, einschl. der Zubehörelemente,
vor der Abnahme durch den AN. Dokumentation der Einweisung und Fahrtkosten (An- und Abfahrt).
Menge: 1,000 psch

**1.1.1.3 Dokumentation**
*** Pauschalposition
Dokumentation für sämtliche Positionen des Titels 1.1 Ausstattung Werkräume und Werkstatt Schule unter Verwendung der vom Auftraggeber vorgegebenen Struktur:

1. Abnahmen, Einweisungs- und  ggf. Prüfprotokolle
2. GS-Zertifikate und TÜV-Prüfbelege
3. Produktdatenblätter und Gebrauchsanweisungen
4. Sicherheitshinweise
5. Wartungs- und Pflegehinweise
6. Ggf. Garantien

Die vollständige Dokumentation ist spätestens bei der Abnahme dem
Auftraggeber zu übergeben.

Die Dokumentation ist in Papierform im Format DIN A4, ggf. gefaltet,
geordnet in einem Ordner und zusätzlich digital als PDF-Dateien zu übergeben.
Die dafür anfallenden Kosten sind in diese Position mit einzurechnen. Die
vollständige Dokumentation ist Voraussetzung für die Abnahme!

Die Übergabe ist schriftlich mit Unterschrift der Objektüberwachung zu
protokollieren. Die komplette Dokumentation ist zusätzlich der Objektüberwachung digital als PDF-Dateien zu übergeben.
Menge: 1,000 psch

**1.1.1.4 Bemusterung**
*** Pauschalposition
Bemusterung folgender in diesem Leistungsverzeichnis angebotenen
Ausstattungsgegenständen durch den AN vor Freigabe der Leistung in
Langweid am Lech (Baustellen-Container), einschl. An- und Abfahrt:

1) Schülerwerkbank mit Höhenverstellung
2) Werkraumstuhl mit Gleiter
Menge: 1,000 psch

**1.1.1.5 Pappenschere mit Blechtisch, A1 längs, Schnittlänge 1100 mm**
Gewerbliche Hebel-Schneidemaschine, GS-zertifiziert, stumpfwinklig angeschliffenes, nachschleifbares Papier- und Werkstoffmesser zum Schneiden
von Papier, Pappen, Wellpappen, Karton, Kunststoff- und Metallfolien,
dünne Bleche, Gummimatten u. ä., Schnitthöhe bis 4 mm, mit stabilem
Untergestell aus einer Stahlkonstruktion, mit Pressvorrichtung über ein Fußpedal, mit ausklappbarem Seitentisch, Seitenanschlag mit Maßskala in mm,
Rückanschlag und Vorderanschlag mit Schmalschnitteinrichtung für den
Schneidebereich zwischen 1 und 10 mm, Skalendrehknopf zur Maßeinstellung des Vorderanschlags, DIN-Formateinteilung, mit feststehendem,
transparenten Messerschutz aus bruchsicherem Kunststoff.

für Schnitte bis DIN A1 Überformate

Schnittlänge: 1100 mm
Format: DIN A1
Arbeitsflächenbreite: ca. 760 mm
Arbeitsflächentiefe: ca. 1100 mm
Schnitthöhe: ca. 4 mm
Schnittleistung bei 70g/m² Papierqualität: mind. 20 Stück
Gewicht: ca. 62 kg
Ausführung: Metalltisch auf Untergestell mit Kunststoffgleiter
Formatlinien auf dem Tisch
Handgriff mit ausgeprägter Schutznase
Stufenlos arretierbarer Rückanschlag für exaktes Schneiden
Nachschleiffbares Stahlmesser, Qualität 'Solingen' o. glw.
Winkelanlage

Angebotener Hersteller: '....................................................'

Angebotene Serie: '....................................................'

Zu liefern und gebrauchsfertig aufzustellen im Raum:
2. OG
Raum 2.033 Lager Werken
Menge: 1,000 St

**1.1.1.6 Papierschubladenschrank, DIN A0**
Zeichnungsschrank für Pappen / Papiere, Stahlblechkonstruktion,
als Flachablageschrank mit 8 Auszügen übereinander, bis DIN A0
Formate, aufschlagende Schubladenblenden, Zentralverschluss mit
2 Schlüsseln, Doppelauszugssperre, Kunststoffgleiter Schubladen
mit ESE-System (End-Selbst-Einzug), Auszüge vorn mit Niederhalter
Schubladenböden gerastert und unterteilbar, Schubladen bis zu 80%
ausziehbar, Schubladenbelastbarkeit bis 40 kg, Farbe gebrochenes
Weiß oder Lichtgrau, mit Schranksockel.

Ausstattung:
1 Schlossblende mit Zylinderschloss und Zentralverschluss, 2 Schlüssel
6 Schubladen Blendenhöhe ca. 66 mm (Nutzhöhe ca.  55 mm)
2 Schubladen Blendenhöhe ca. 134 mm (Nutzhöhe ca. 120 mm)
Alle Schubladen mit hochwertiger Rollenschubführung
Bügelgriffe ca. 125 mm vernickelt

Zubehör:
3 x Fachteiler für Fächer DIN A1
2 x Fachteiler für Fächer DIN A3

Größe ca. BxHxT: 1350 x 760 bis 950 x 1050 mm

Angebotener Hersteller: '....................................................'

Zu liefern und aufzustellen im Raum:
2. OG
Raum 2.033 Lager Werken
Menge: 1,000 St

**1.1.1.7 Bildertrockenwagen DIN A1**
Stapeltrockner mit Gitter fahrbar mit 25 aufklappbaren Stahl-
Gitterflächen (Horden)

Größe B/T/H: ca. 100 / 70 / 158 cm, Höhe geöffnet 177 cm

Belegfläche: ca. 62 x 91 cm (ca. DIN A1)
Gestell: Stahlrohr pulverbeschichtet, o. glw.
Fixierung der Roste durch Abstandshalter aus Stahl
bequemes Einlegen duchg große Öffnungswinkel bei allen Rosten

angebotenes Fabrikat / Modell: '....................................................'

Zu liefern im Raum:
2. OG
Raum 2.033 Lager Werken
Menge: 1,000 St

*Hinweis: Werkräume 2. OG*
Die Werkräume der Schule befinden sich im 2. Obergeschoss des Westflügels gegenüber des zentralen Treppenhauses mit Aufzugsanlage. Zwischen den zwei gespiegelten Werkräumen ist der Maschinenraum angeordnet. Optisch ist der Maschinenraum über zwei Sichtfenster mit den Werkräumen verbunden. Die Räume erhalten Tageslicht über großflächige Fenster in der Westfassade. Die Werkräume sind über Türen mit dem mittigen Flur verbunden. Der Maschinenraum ist von beiden Werkräumen zu erreichen.

Die raumhohen Einbauschränke dieser Räume aus Buche werden passend zur ganzen Schule vom Schreiner hergestellt und sind nicht Gegenstand dieser Ausschreibung.

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
Jeder Werkraum ist mit 4 Doppelwerkbänken ausgestattet. Die Werkbänke sind, barrierefrei, über eine zentrale Mechanik mit Hilfe einer Kurbel, o. ä. in der Höhe variabel zu verstellen. Die Werk-bänke sind an den Stirnseiten jeweils mit einer Spannzange ausgestattet (pro Werkbank 2 Spannzangen).

An der Fensterseite werden die Werkräume jeweils mit einer Reihenwerkbank ausgestattet. Die Reihenwerkbänke werden vorn jeweils mit zwei mobilen Spannzangen ausgeführt. Oberhalb der Arbeitsplatten sind unterhalb der Fensterbank je Werkraum ein Energiekanal für Elektro- und Druckluftversorgung mit Steckdosen und Druckluftkupplungen zu montieren. Die Einspeisung erfolgt jeweils einseitig (Seite zum Einbauschrank) über bauseits vorhandene Anschlüsse. Neben der Reihenwerkbank steht ein Lehrerpult.
Die Werkbänke und Reihenwerkbänke sind von einem Hersteller und aus einer Serie zu wählen.

Für den Maschinenraum ist eine Absauganlage für mind. 4 Maschinen zu liefern. Die Absauganlage ist über eine feste Verrohrung und funkgesteuerte Einschaltautomatik mit den Holzbearbeitungs-maschinen zu verbinden. Hierfür sind Maschinensensoren und Elektroschieber zu verbauen. Für die Reinigung des Filters kann die Anlage an die externe Druckluftversorgung (bauseits) angeschlossen werden. Die Anlage ist ausreichend dimensioniert auszulegen, zu planen (Firmenseitige Werk- und Montageplanung), zu liefern und gebrauchsfertig zu montieren. Die Verrohrung kann unterhalb der Decke an der Wand geführt werden. Für die Verbindung der Verrohrung zur mittigen Kombi-maschine können einzelne Deckenelemente der Ecophon-Akustikdecke herausgenommen und durchbohrt werden. In der darüber liegenden Stahlbetondecke können Gewindestangen oder ähnliche Konstruktionen befestigt werden.

Der Maschinenraum wird mit einer großen Kombi-Holzbearbeitungsmaschine (Sägen, Fräsen, Abrichten und Dickenhobeln), einer Bandsäge, einer Ständerbohrmaschine, einer Kantenschleifmaschine / Bandschleifmaschine, einer kleinen CNC-Portalfräse, einem 3D-Drucker und einem Lasercuter ausgestattet. Hinzu kommen ein Trocknungswagen und ein Werktisch mit Druckerwalze und Spindelpresse.

**1.1.1.8 Reihenwerkbank, ca. 5,0 m lang, Fensterseite Werkraum**
Reihenwerkbank unterhalb des Fensters mit Abstand für Energiekanal fest
montiert, Ausführung gem. 'Zusätzliche Technische Vorbemerkungen (ZTV)
Werkräume und Werkstatt', Punkt 2 'Werkbänke und Arbeitstische'.

Werkbankplatte Tiefe 650 bis 700 mm, in Teilstücke gem. Angabe AN, Gesamtlänge 5000 mm, Platte Buche massiv, ca. 45 bis 50 mm stark, keilverzinkt o. ä.,
Oberfläche geschliffen und oberflächenbehandelt, Längs- und Stirnkanten gefast,
Gestell (3 oder 4 Teilungen gem. Konstruktionsvorgaben AN), bzw. Werkbankfuß
Höhe ca. 800 mm an örtliche Situation angepasst und eingebaut, Vierkantstahlrohr
ca. 60x60x2 mm mit Niveauausgleich aus schlagfestem Kunststoff, pulverbeschichtet oder lackiert, UV beständig, Gestellfarbe wie Gestelle der Werkbänke
nach Bemusterung durch An und Wahl AG.

Die Reihenwerkbänke (Pos. 1.1.1.8), Schüler-Doppelwerkbänke (Pos. 1.1.1.11)
und Lehrerpulte (Pos. 1.1.1.13) sind von einem Hersteller zu liefern.

Gesamtlänge: 500 cm
Tiefe: mind. 65 cm
Höhe Oberkante Arbeitsplatte ca. 85 cm

Angebotener Hersteller: '....................................................'

Angebotenes Modell: '....................................................'

Zu liefern, gebrauchsfertig montieren und aufzustellen in den Räumen:
2. OG
Raum 2.047 Werken 1
Raum 2.045 Werken 2
Menge: 2,000 St

**1.1.1.9 Spannzangen für Reihenwerkbank**
Jeweils 2 mobile, abnehmbare Spannzangen zur Montage an der Reihenwerkbank der vorher beschriebenen Position als Systemzubehör vom
gleichen Hersteller wie die Reihenwerkbank, Ausführung gem. 'Zusätzliche
Technische Vorbemerkungen (ZTV) Werkräume und Werkstatt', Punkt 2
'Werkbänke und Arbeitstische'.
Menge: 4,000 St

**1.1.1.10 Energiekanal für Reihenwerkbank, ca. 5,20 m lang**
Energieaufsatz (Energiekanal) zur Versorgung der Reihenwerkbank Pos.
1.1.1.8 mit elektrischem Strom und Druckluft, einschl. 4 x 2-fach Steckdosen für Schutzkontaktstecker und 2 pneumatische Druckluft- Schnellkupplungen1/4". Der Energieaufsatz ist stehend an einer geeigneten
Stabilisierungsleiste aus massivem Holz zu montieren. Die 4 Doppelschutzkontakt-Steckdosen 230 V sind sicher und fachgerecht zu verkabeln. Die 3 Druckluftkupplungen sind sicher und fachgerecht zuverbinden und anzuschließen. Elektro- und Druckluftanschlüsse sind bauseits an einem Übergabepunkt vorhanden.

Größe Kabelkanal
Gesamtlänge: 520 cm, einschl. 2 Endkappen
Höhe max. 13 cm
Tiefe ca. 6 cm
Menge: 2,000 St

**1.1.1.11 Schülerwerkbank höhenverstellbar, Spannzange längs und rechten Stirnseite**
Mehrzweckwerkbank höhenverstellbar mit GS-Zertifizierung, Ausführung gem. 'Zusätzliche Technische Vorbemerkungen (ZTV) Werkräume und Werkstatt', Punkt 2 'Werkbänke und Arbeitstische'. Buche
massiv, keilverzinkt o. ä., Oberfläche geschliffen und Oberflächenbehandelt, mit umlaufender Verstärkung und Bankhakenlöchern o. ä.,
mit frontbündig eingelassener Alu-Führungsschiene an der Längsfront,
zur Zusammenstellung gem. FFHLW_5_RBA_G013_X_2O_Fa geeignet,
Antrieb durch Vierkantkurbel, oder gleichwertige Konstruktion.

Mit zwei abnehmbare Spannzangen außenliegend, rechts und links
an den kurzen Seiten (stirnseitig) angebracht, Bedienung der Spannzangen
über abnehmbare Kurbel. Werkbank mit Vorrichtung zur Lagerung / Platzierung der Spannzange bei Nichtgebrauch platzsparend unter der Werkbank.

Höhenverstellbares Gestell, gut geeignet für Rollstuhlfahrer, Verstellbereich von mind. 700-900 mm über Einschubfüße, eingebauten Gewindespindeln und Kegelradgetriebe, Höhenverstellung über Handkurbel, o. ä,
spielfreie Rohr- in Rohrführung, oder gleichwertige Konstruktion. Untergestell aus Vierkantstahlrohr ca. 60x60x2 mm mit Querstrebe und Niveauausgleich aus schlagfestem Kunststoff, o. glw., pulverbeschichtet oder
lackiert, UV beständig, Gestellfarbe nach Bemusterung.

Zubehör: 2 Vierkant-Spannkurbeln, abnehmbar und 4 passende Bankhaken.

Größe
Länge: 1600 bis 1500 mm
Breite: 650 bis 700 mm
Höhe Oberkante Arbeitsplatte: ca. 700 bis 900 mm

Angebotener Hersteller: '....................................................'

Angebotenes Modell: '....................................................'

Zu liefern, gebrauchsfertig montieren und aufzustellen im Raum:
2. OG
Raum 2.047 Werken 1 - 4 Stück
Raum 2.045 Werken 2 - 4 Stück
Menge: 8,000 St

**1.1.1.12 Metallschraubstock mit Spannunterlage**
Parallel-Schraubstock, Backenbreite ca. 75 bis 100 mm, auf Spannunterlage
zum Einspannen in die Aluführungsschiene der Werkbank oder mit unverlierbaren Rundbügelzwingen; oder ähnliche Konstruktion.

Angebotenes Fabrikat und Modell: '....................................................'

Zu liefern im Raum:
2. OG
Raum 2.047 Werken 1 - 1 Stück
Raum 2.045 Werken 2 - 1 Stück
Menge: 2,000 St

**1.1.1.13 Werkraum-Lehrerpult mit Schubladenblock**
Lehrerpult mit Schubladenblock, Grundmodul Tisch mit GS-Zertifizierung,
Werkbankplatte Buche massiv, 45 bis 50 mm stark, keilverzinkt, Oberfläche
geschliffen und oberflächenbehandelt, Längs- und Stirnkanten gefast.
Schubladenschrank als Unterbau, einmal rechts und einmal links montiert,
Oberfläche Dekor gebrochenes Weiß nach Bemusterung, Ausstattung 1 x
Schublade - Höhe ca. 185 mm, 1 x Tür - Höhe ca. 350 mm. Untergestell
wie Schülerwerkbänke, Vierkantstahlrohr ca. 60 x 60 x 2 mm mit Querstrebe
und Niveauausgleich aus schlagfestem Kunststoff, verstellbar durch Feingewinde o. ä. um ca. 25 mm, pulverbeschichtet oder lackiert, UV beständig,
Gestellfarbe wie Doppelwerkbank Position 1.1.1.11

Werkbankplatte ca. 1400 x 700 mm

Tischplatte Stärke ca. 50 mm
Tischhöhe: ca. 750 mm
Schubladenblock HxBxT ca.: 700 x 600 x 600 mm
Zentralverschluss mit Zylinderschloss, mind. 3 Schlüssel
In beiden Werkräumen gleichschließend

Vom gleichen Hersteller wie Reihenverkbank und Schüler-Doppelwerkbank.

Angebotenes Modell: '....................................................'

Zu liefern im Raum:
2. OG
Raum 2.047 Werken 1 - 1 Stück, Schubladenschrank links, Tür DIN links
Raum 2.045 Werken 2 - 1 Stück, Schubladenschrank rechts, Tür DIN rechts
Menge: 2,000 St

**1.1.1.14 Werkraumstühle mit Gleiter**
Drehstuhl mit Gleiter, GS-Zertifizierung, stabiles 5-strahliges Fußkreuz mit
Universal-Kunststoff bodenschoner mit integriertem Trittschutz. Höhenverstellung über Sicherheits-Gasdruckfeder, Sperrholzsitzschale in Buche natur,
ohne Polster.
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Abbildung nur beispielhaft

Sitzhöhe ca. von 493-748 mm

Angebotenes Fabrikat und Modell: '....................................................'

Zu liefern im Raum:
2. OG
Raum 2.047 Werken 1 - 8 Stück
Raum 2.045 Werken 2 - 8 Stück
Menge: 16,000 St

**1.1.1.15 Tischbohrmaschine**
Tischbohrmaschine, für die Bearbeitung von Holz, NE-Metallen und Stahl,
Ausladung 240 mm, stufenlos einstellbaren Drehzahlen, Bohrkopf über
Spindelgewinde und Handrad höhenverstellbar, mit Zusatztisch über Zahnstange höhenverstellbar, einschließlich Bohrfutterschutz und elektronische
Sicherheitsabschaltung, Schwere Ausführung für hohe Standsicherheit und
ruhigen Lauf, leistungsstarker und laufruhiger Elektromotor, in allen Drehzahlbereichen ein hohes Drehmoment, Spindel mittels Präzisionskugellagern für einen maximal präzisen Rundlauf, mit schnellverstellbaren
Anschlagring zur Bohrtiefeneinstellung, massive und großdimensioniert
Fußplatte mit T-Nut, Fußfläche plangefräst und geschliffen, dickwandige
Stahlsäule für schwere Bohrarbeiten.

Technische Anforderungen:
Bohrleistung in Stahl mind.: 15 mm
Bohrleistung in Aluminum mind.: 25 mm
Bohrleistung in Weichholz mind.: 40mm
Bohrkopfausladung mind.: 240mm
Bohrtiefe mind.: 70mm
Tischfläche ca.: 250x330mm
Drehzahl- / Bohrtiefenanzeige über Skala
Bohrtiefenanschlag verstellbar
Vorschub von Hand
Bohrkopf-Höhenverstellung von Hand
Spindelaufnahme: B16 DIN 238
Spindeldrehzahlen (stufenlos): ca. 400 -4500 min/1
Motorenleistung:  mind. 0,75kW /230V / 50Hz
Gewicht:  ca. 54 kg
Lieferumfang: Schnellspannbohrfutter B16, 1-13mm
2m langes Anschlusskabel mit Stecker

Angebotener Hersteller: '....................................................'

Angebotenes Modell: '....................................................'

Zu liefern im Raum:
2. OG
Raum 2.047 Werken 1 - 1 Stück
Raum 2.045 Werken 2 - 1 Stück
Menge: 2,000 St

**1.1.1.16 Handbetriebene Tischbohrmaschine**
Liefern einer fertig montierten Handantriebs-Bohrmaschine (Perzeptionsbohrmaschine) aus Holz und Metallteilen mit Zubehörset, Seilantrieb, mit
stufenlosen Höheneinstellung und Zahnkranzbohrfutter, ohne Strom mit
körperlicher Bewegung über abgestimmte Zugbewegungen angetrieben,
zum Training der Motorik, Rundum-Schwenkbereich, Bohrausladung ca.
11,5cm, Griffzapfen verlängerbar, Tisch mit Lochreihe für Werkzeugaufnahme, mit zurückgesetzten Streben an allen 4 Seiten zur leichten Befestigung, Höhenfeststellmechanismus für Bohrer-Kassette zum beidhändigem
Austauschen von Bohrer, Einzelteile der Maschine austausch- und nachbestellbar
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Abbildung nur beispielhaft

Technische Daten:
Länge: ca. 310 mm
Breite: ca. 250 mm
Höhe: ca. 510 mm
Gewicht: ca. 6 kg

Zubehörset:
3 Anschlaglinealen (1x lang, 2x kurz)
4 kleine Schraubzwingen
1 Bohrunterlage zum Schutz des Bohrtisches
1 Bohrersortiment
1 Werkstückniederhalter

Angebotenes Produkt / Hersteller: '....................................................'

Zu liefern im Raum:
2. OG
Raum 2.047 Werken 1 - 1 Stück
Raum 2.045 Werken 2 - 1 Stück
Menge: 2,000 St

**1.1.1.17 Industrie- und Werkstattsauger zur Reinigung**
Industriesauger zur Reinigung der Werkstatt, Softstarteinrichtung, für
gesundheitsgefährlichen Stäuben der Staubklasse M, für Schulen geeignet,
Zertifiziert nach Staubklasse M, M-Klasse Flachfaltenfilter mit PTFE Anti-
Haft-Membrane,  mit vollautomatischem Filterabreinigungssystem,
antistatische Ausführung, Gerätesteckdose, Schlauch- und Kabelhalterung.

Techn. Daten:
Luftmenge 4500 l/min
Unterdruck 250 mbar
Leistung Pmax 1400 W/PIEC 1200 W
Netz 230V/50Hz
Schalldruckpegel max. 60 db(A)
Behältervolumen ca. 30 l
Gewicht ca. 14,5 Kg

Lieferumfang:
Saugschlauch d=36mm, Länge ca. 1,80 m zum Anschluss von Elektrowerkzeugen,
antistatisch, gebogenes Handrohr, Verlängerungsrohr 2x 0,5 m, Bodendüse,
Filtersack, Filterelement, 5 x Vlies-Filtersack passend zum Sauger, Werkzeugadapter, Kabelaufwicklung, Netzkabel ca. 7,5 m

Angebotener Hersteller: '....................................................'

Angebotenes Modell: '....................................................'

Zu liefern im Raum:
2. OG
Raum 2.047 Werken 1 - 1 Stück
Raum 2.045 Werken 2 - 1 Stück
Menge: 2,000 St

**1.1.1.18 Dekupiersäge**
Dekupiersäge mit Spannunterlage, Aufbau aus Grauguss, Tischplatte aus
ALU-Druckguss, zur Verwendung von handelsüblichen Laubsägeblättern,
mit Staubabsaugstutzen, Längsdurchgang ca. 365 mm, Durchgangshöhe
ca. 50 mm, Sägetisch ca. 435/230 mm, 45° schwenkbar, Sägehub 2 Hübe,
12 und 15 mm, Motor 230 V/ 100 W/ 1400 U/min, Gewicht ca. 16 kg, max.
schnittstärke Weichholz 50 mm, Hartholz 40 mm, Kupfer, Messing, Aluminium
6 mm, Kunststoffe (Plexiglas) 15 mm.

Lieferumfang:
1 x Sortiment Qualitätslaubsägeblätter (60 St.)
1 x  Kunststoff-Tischeinlegeteil
1 x  Satz Bedienwerkzeug
1 x Bedienungsanleitung

Abmessungen LxB: ca. 520x270 mm

Angebotenes Fabrikat und Modell: '....................................................'
Menge: 1,000 St

**1.1.1.19 Mobile Absaugung (Industriesauger) mit Anlaufautomatik**
Industriesauger mit Einschaltautomatik für Elektrowerkzeuge, Softstarteinrichtung, für gesundheitsgefährlichen Stäuben der Staubklasse M, für Schulen
geeignet, Zertifiziert nach Staubklasse M, M-Klasse Flachfaltenfilter mit PTFE
Anti-Haft-Membrane, mit vollautomatischem Filterabreinigungssystem, antistatische Ausführung, Gerätesteckdose, Schlauch- und Kabelhalterung.

Technische Daten:
Luftmenge ca. 4500 l/min
Unterdruck ca. 250 mbar
Leistung Pmax ca. 1400 W/PIEC ca. 1200 W
Netz 230V/50Hz
Schalldruckpegel max. 60 db(A)
Behältervolumen ca. 30 l
Gewicht ca. 14,5 Kg

Lieferumfang:
Saugschlauch d=36mm, Länge ca. 1,80 m zum Anschluss von Elektrowerkzeugen, antistatisch, gebogenes Handrohr, Verlängerungsrohr 2x 0,5 m,
Bodendüse, Filtersack, Filterelement, 5 x Vlies-Filtersack passend zum Sauger,
Werkzeugadapter, Kabelaufwicklung, Netzkabel ca. 7,5 m

Angebotener Hersteller: '....................................................'

Angebotenes Modell: '....................................................'
Menge: 1,000 St

**1.1.1.20 Schneidematten 60 x 90 cm**
Schneidunterlage, Vorderseite mit cm-Einteilung liniert (nicht gepunktet),
Rückseite mit inch-Einteilung. Für alle Arbeiten mit dem Rollenschneider.
Weich genug für den Klingenschutz, fest genug zur Verhinderung tiefer
Bindeschnitte.

Größe: 600 x 900 mm

Zu liefern im Raum:
2. OG
Raum 2.047 Werken 1 - 2 Stück
Raum 2.045 Werken 2 - 2 Stück
Menge: 4,000 St

**1.1.1.21 Schneidematten DIN A 3 cm**
Schneidunterlage, Vorderseite mit cm-Einteilung liniert (nicht gepunktet),
Rückseite mit inch-Einteilung. Für alle Arbeiten mit dem Rollenschneider.
Weich genug für den Klingenschutz, fest genug zur Verhinderung tiefer
Bindeschnitte.

Größe: ca. DIN A3

Zu liefern im Raum:
2. OG
Raum 2.047 Werken 1 - 6 Stück
Raum 2.045 Werken 2 - 6 Stück
Menge: 12,000 St

**1.1.1.22 Schwingschleifer**
Kabelgebundener Schwingschleifer, robuste Bauart mit verstärktem
Klammersystem, Staubbox mit integriertem Microfilter-System, mit Koffer.

Technische Anforderungen:
Nennleistung: ca. 190 W
Leerlaufdrehzahl: ca. 12.000 min-1
Schwingzahl im Leerlauf: ca. 24.000 min-1
Schwingkreisdurchmesser ca. 2 mm
Schleifplattengröße B x L ca.: 92 x 182 mm
Gewicht ca. 1,7 kg

Angebotener Hersteller: '....................................................'

Angebotenes Modell: '....................................................'

Zu liefern im Raum:
2. OG
Raum 2.047 Werken 1 - 1 Stück
Raum 2.045 Werken 2 - 1 Stück
Menge: 2,000 St

**1.1.1.23 Akku-Bohrschrauber mit Ladegerät und Ersatzakku**
Akku-Bohrschrauber mit Zubehör.

Technische Daten:
Akkuspannung: 18 V
Drehmoment, max. (hart/weich): 60 / 31 Nm
Leerlaufdrehzahl (1. Gang / 2. Gang): 0 – 600 / 0 – 1,900 min-1
Bohrfutterspannbereich, min./max.: 1.5 / 13 mm
Bohrspindelgewinde: 1/2"
Ladedauer, ca.: 45 min
Drehmomentstufen: 20+1
Zellentyp: Lithium-Ionen
Bohr-Ø Holz, max.: 38 mm
Bohr-Ø Stahl, max.: 13 mm

Zubehör:
Schnellladegerät
Aufbewahrungsbox Kunststoff
2 x passender Akku 18V

Angebotenes Fabrikat und Modell: '....................................................'

Zu liefern im Raum:
2. OG
Raum 2.047 Werken 1 - 4 Stück
Raum 2.045 Werken 2 - 4 Stück
Menge: 8,000 St

**1.1.1.24 Styroporschneidegerät**
Styroporschneidegerät mit CE-Zertifizierung, mit seitlichem Anschlag auf
Kugellagern, vorne und hinten arretierbar, zwei verstellbare Anschlag-Puffer.

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  Abbildung nur beispielhaft

Arbeitsfläche: matt eloxierte Alu- Raster- Beschichtung, oder gleichwertig
Tischgröße 610 x 265 mm, Durchlassbreite mind. 450 mm
Lotrechte Stellung des Drahtes justierbar und mit Klemmschraube einstellbar
Stufenlose Regelung der Drahthitze
Verstellbarer Lüfter für scharfe Schnittkanten und gerucharmes Schneiden
Schnitthöhe 80 bis 205 mm, bis mind. 300 mm ausbaufähig
Alle Schnittwinkel bis ca. 130 mm Höhe einstellbar
Gewicht ca. 6 kg
Elektrischer Anschluss 100 bis 240 VAC, sec. 12 V Kleinspannung

Lieferumfang:
Netzteil
Fußschalter
Schnitthöhen-Vergrößerung ca. 110 mm
1 x 10-m-Spule Schneiddraht
1 x 40-m-Spule Schneiddraht
Werkzeugschlüssel
Winkelschlitten
Tiefenanschlag
Zusatzanschlag

Angebotener Hersteller und Modell: '....................................................'
Menge: 1,000 St

**1.1.1.25 Transportable Ledernähmaschine**
‚Heavy Duty‘ Nähmaschine zum Nähen von Echtleder und dicken
Stoffen als transportables Tischmodell.

150 Watt Motor
mind. 15 Stichprogramme
4-Stufen-Knopflochprogramm
Nähfußdruck regulierbar
Geschwindigkeit ca. 500 - 850 Stiche / Min.
Integrierter Fadenabschneider
Stichlänge von 0 - 4 mm einstellbar
Stichbreite von 0 - 6 mm einstellbar
CB-Greifer Spulensystem
LED Nählicht
Robuste Aluminiumkonstruktion, o. glw.
Durchgangshöhe mind. 10 cm
Maschinen-Maße: ca. 39 x 17 x 30 cm
Gewicht: ca. 5,6 kg

Angebotener Hersteller: '....................................................'

Angebotenes Modell: '....................................................'
Menge: 1,000 St

**1.1.1.26 Heizluftfön**
Kabelgebundene Heißluftpistole im Set mit Kunststoffkoffer (Transportkoffer),
Set inkl. Glasschutzdüse 45 mm, Breitschlitzdüse 50 mm, Reflektordüse 40 mm,
Reduzierhülse 20 mm.

Leistung: 1600 W
2-stufig kombinierte Einstellung von
Temperatur ca. 350-500°C und Luftstrom ca. 300-500 l/min
Überhitzungsschutz durch Thermostat
Motor rechtwinklig zum Hauptluftstrom
Aufrechtes Hinstellen möglich
Gewicht ca. 0,6 kg
Gesamtmaß BxHxL ca.: 8 x 21 x 24 cm

Angebotener Hersteller: '....................................................'

Angebotenes Modell: '....................................................'

Zu liefern im Raum:
2. OG
Raum 2.047 Werken 1 - 1 Stück
Raum 2.045 Werken 2 - 1 Stück
Menge: 2,000 St

**1.1.1.27 Ringmaul-Schlüsselsatz**
Ringmaul-Schlüsselsatz, mit jeweils zwei gleichen Schlüsselweiten, mind.
zwölfteilig, mind. 10 -32 mm, geköpft, Ringseite mit Zwölfkant-Profil um
15° abgewinkelt, nach DIN 3113 A und DIN 3110 gefertigt, aus satiniertem
Chrom Vanadium Stahl, oder gleichwertig, mit Tasche, Halter oder Koffer.

Angebotener Hersteller / Modell: '....................................................'

Zu liefern im Raum:
2. OG
Raum 2.047 Werken 1 - 2 Stück
Raum 2.045 Werken 2 - 2 Stück
Menge: 4,000 St

**1.1.1.28 Steckschlüssel-Garnitur ½ Zoll, 29-teilig**
Liefern eines hochwertigen Steckschlüsselsatzes, metrisch, mit 1/2"
(12,5 mm) Vierkantantrieb, bestehend aus 29 Teilen.

Ausführung:
Gefertigt aus Chrom-Vanadium-Stahl
Robuste, langlebige Qualität
Steckschlüsseleinsätze in metrischen Größen von 8 mm bis 34 mm
Einschließlich 34 mm Steckschlüsseleinsatz (M22 nach aktueller ISO-Norm)
Enthaltene Tiefbetteinsätze für überstehende Gewindebolzen
Zündkerzen-Spezialeinsätze in 16 mm und 21 mm

Aufbewahrung:
Stabiler, pulverbeschichteter Stahlkasten
Öl- und säurebeständig
Leicht zu reinigen
Dauerhaft gut lesbare Größenkennzeichnung aller Einsätze

Technische Daten:
Antrieb: 1/2" (12,5 mm)
System: metrisch
Satzumfang: 29-teilig

Angebotener Hersteller: '....................................................'

Zu liefern im Raum:
2. OG
Raum 2.047 Werken 1 - 1 Stück
Raum 2.045 Werken 2 - 1 Stück
Menge: 2,000 St

**1.1.1.29 Präzisions-Gehrungssäge, einschl. Ersatzsägeblätter**
Präzisions-Gehrungssäge aus Metall, 45-90° automatische und stufenlose
Winkeleinstellung, für Holz-, Kunststoff- und Metallverarbeitung, mit
Spannwinkel und Langstellung. Schnittbreite ca. 160/100 mm, Schnitthöhe
ca. 100 mm, Tischlänge ca. 400 mm, Blattlänge ca. 550 mm.

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Abbildung nur beispielhaft

1x Ersatzblätter für Holz
1 x Ersatzblätter für Metall

Angebotenes Fabriakt und Modell: '....................................................'

Zu liefern im Raum:
2. OG
Raum 2.047 Werken 1 - 6 Stück
Raum 2.045 Werken 2 - 6 Stück
Menge: 12,000 St

**1.1.1.30 Parallelschraubstock mit Spannunterlage**
Liefern eines Parallelschraubstock, im Gesenk stahlgeschmiedet, mit extra
großem Amboss und höher geformten Spannbacken für große Spanntiefe.
Backen und Amboss induktiv gehärtet. Nachstellbare zentrische Führung
für exaktes Spannen. Mit Halterung zur Aufnahme von wechselbaren
Rohrspannbacken. Mit einem Paar Schonbacken für Parallelschraubstöcke
aus einem kräftigen Grundkörper aus Aluminium, mit integrierten Spezialmagneten für den sicheren Halt am Schraubstock. Mit Spannunterlage
zum Einspannen in die Aluführungsschiene der Werkbank oder Rundbügel
zwingen ca. 90 mm.

Backenbreite ca. 120 mm
Spannweite mind.150 mm
Höhe ca. 150 mm
Ambossgröße ca. 75 x 75 mm
Gesamtlänge ca. 380 mm
Gewicht ca. 9,5 kg
Schonbacken mit 6 Rillen, o. ä.

Angebotenes Fabrikat und Modell: '....................................................'

Zu liefern im Raum:
2. OG
Raum 2.047 Werken 1 - 3 Stück
Raum 2.045 Werken 2 - 3 Stück
Menge: 6,000 St

**1.1.1.31 Klapp-Höhenverstellgerät**
Liefern eines stabilen Klapp-und Höhenverstellgerät, für die Parallelschraubstock der vorherigen Position geeignet, zum mühelosen und
zentimetergenauen einstellen der Arbeitshöhe.

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Abbildung nur beispielhaft

Angebotener Hersteller: '....................................................'

Zu liefern im Raum:
2. OG
Raum 2.047 Werken 1 - 2 Stück
Raum 2.045 Werken 2 - 2 Stück
Menge: 4,000 St

**1.1.1.32 Nietbox**
Lieferung einer Blindnietgarnitur Nietbox NTX, komplett bestehend aus
Handnietzange inkl. Zubehör und Blindnieten, verpackt in transportgeeignetem Kunststoffkoffer.

Ausführung:
Handnietzange aus hochwertigem Aluminium-Druckguss mit Zangenschenkeln aus geschmiedetem Chrom-Vanadium-Stahl. Schmaler
Zangenkopf für Arbeiten an schwer zugänglichen Stellen, mit
Zwischenhebelsystem zur Reduzierung des Kraftaufwands sowie
Abrissdämpfung, auswechselbare Futterbacken, ergonomisch geformte
Griffe (Stulpgriffe), sowie Haltekette.

Einsatzbereich:
Geeignet für Blindnieten aus Aluminium bis Ø 5 mm sowie Stahl und
Edelstahl bis Ø 4 mm.

Zubehör:
3 Mundstücke (Größen: 10/18, 10/24, 10/32)
Passend für verschiedene Nietdurchmesser und
Werkstoffe gemäß Herstellersystem
Druckkopfstanze mit Einsätzen
Locheisen

Lieferumfang:
1 Stück Handnietzange
Sortiertes Blindniet-Sortiment bestehend aus:
- Blindnieten Aluminium/Stahl in verschiedenen Abmessungen (Ø 3 mm und Ø 4 mm)
- Blindnieten Kupfer/Stahl in verschiedenen Abmessungen
- Gesamtumfang ca. 940 Stück

Verpackung:
Im stabilen Kunststoffkoffer, inkl. übersichtlicher Sortierung

Angebotenes Farbrikat und Modell: '....................................................'
Menge: 1,000 St

**1.1.1.33 Bohrmaschinenschraubstock**
Liefern und betriebsfertig bereitstellen eines Maschinenschraubstocks,
geeignet für den Einsatz in der Metall- und Holzbearbeitung, Ausführung
mit verstärkter beweglicher Spannbacke, Spannbacken ausgestattet mit
drei Vertikalprismen sowie einem Horizontalprisma. Beide Backen mit
zusätzlicher Auflagefläche zum sicheren Spannen flacher Werkstücke.
Backen und Spindel brüniert o. glw., inklusive beweglichem Knebel zur
manuellen Betätigung. Grundkörper aus Grauguss, mit je zwei Langloch-
Aufspannschlitzen pro Seite zur flexiblen Befestigung auf Maschinentischen.

Technische Daten:
Backenbreite: 120 mm
Spannweite: mind. 110 mm
Gesamtabmessungen (BxHxT): ca. 225 x 63,5 x 345 mm
Gewicht: ca. 6,3 kg

Angebotener Hersteller: '....................................................'

Zu liefern im Raum:
2. OG
Raum 2.047 Werken 1 - 1 Stück
Raum 2.045 Werken 2 - 1 Stück
Menge: 2,000 St

**1.1.1.34 Maschinentischspanner BS**
Liefern und betriebsfertig bereitstellen eines Maschinentischspanners Typ BS,
geeignet für den Einsatz bei Bohr- und leichten Fräsarbeiten zur Bearbeitung
von Stahl.

Ausführung:
Schwenkbare Ausführung, stufenlos höhenverstellbar
Hebelmechanismus für schnelles Spannen und Lösen
Maximale Spannkraft: bis 10.000 N

Technische Daten:
Spannhöhe: max. 200 mm
Ausladung: 120 mm
Schiene ca.: 22 x 10,5 mm
Bohrung für Befestigung: 13 mm
Gewicht: ca. 1,55 kg

Angebotenes Fabrikat und Modell: '....................................................'

Zu liefern im Raum:
2. OG
Raum 2.047 Werken 1 - 1 Stück
Raum 2.045 Werken 2 - 1 Stück
Menge: 2,000 St

##### Untertitel 1.1.2 Ausstattung Maschinenraum

**1.1.2.35 Absauganlage für mind. 4 Maschinen**
Liefern und betriebsfertig an die Verrohrung anzuschließende Absauganlage für
Holzbearbeitungsmaschinen, für Schulen geeignet, mit BG-Prüfzertifikat, mit
Anlaufschutz, Ausführung mit Maschinenerkennung über potentialfreien Kontakt,
pneumatische Abreinigung. Für alle Holzbearbeitungsmaschinen mit Absaugstutzendurchmesser 160 mm, alle Anlagen staubgeprüft nach H3, Reststaubgehalt unter
0,1 mg/m3, Filtermaterial aus Polyesterflies, Alu-bedampft, waschbar und dadurch
hohe Standzeit, Filter nach Kategorie M-BIA geprüft und zugelassen, robustes,
verzinktes Gehäuse, großdimensionierte Spänebehälter, fahrbar dank Lenkrollen
mit Feststellbremsen, Absaugstutzen von links nach rechts umrüstbar, 5 Meter
Kabel mit Stecker, sehr leise, mit Metalllüfterrad und großer Revisionsöffnung zum
Reinigen des Bypassfilters. Zum gleichzeitigen Absaugen für 2 Maschinen und
Anschluss von 4 Maschinen geeignet. Lieferumfang: 1 Spänesack PVC.
Filterwiderstandsüberwachung über Differenzdruckdose, einstellbar mit Warnlampe
am Schaltkasten, Ventilator ist dem Filter nachgeschaltet.

Technische Daten:
Nenn-Volumenstrom: ca. 1448 m³/h
Max. Unterdruck: ca. 2247 Pa
Filterfläche: ca. 9,21 m²
Reststaubgehalt < 0,1 mg/m²
Filterkategorie C,
Spänesammelvolumen ca. 2x165 ltr.
Behälteranzahl 1 (zweigeteilt)
Motorleistung ca. 2,2 kW
Anschluß 50 Hz 400 V
Gewicht ca. 270 kg

Abmessungen: ca. 1600 x 830 x 1750 mm,
Absaugstutzen-Ø 160 mm
Höhe Unterkante-Absaugstutzen zu Boden ca. 850 mm
Max. Schalldruckpegel 75 dB(A)

Angebotener Hersteller: '....................................................'

Angebotenes Modell: '....................................................'

Zu liefern im Raum:
2. OG
Raum 2.046 Maschinenraum
Menge: 1,000 St

**1.1.2.36 Spänesäcke**
Spänesäcke, PVC, für vorhergehende Position.

Verpackungseinheit 12 Stück
Menge: 1,000 St

*Hinweis: Hinweis Holzbearbeitungsmaschinen*
Die Holzbearbeitungsmaschinen der vier nachfolgenden Positionen, 4-fach-
Kombimaschine, Vorschubapparat, Bandsäge und Bandschleifmaschine
sind vom gleichen Hersteller anzubieten.

Angebotener Hersteller: '....................................................'

**1.1.2.37 4-fach Kombimaschine für Holzbearbeitung**
Liefern, montieren, aufstellen und betriebsfertig anschließen einer professionellen
4-Fach-Holzbearbeitungsmaschine zum Formatsägen (Kreissäge), Fräsen, Abrichten
und Dickenhobeln, Maschinentische und Aggregate aus hochwertigem Grauguss,
mit Auslegertisch und Ausleger-Ablänganschlag, Schiebetischlänge von ca. 2050 mm,
inklusive Teleskopanschlag mit integriertem Aufnahmesystem sowie ergonomischer
Skala und Ableseoptik am Anschlagbacken für exakte Einstellarbeiten. Formatschiebetisch mit wartungsfreiem und laufruhigem Präzisions-Führungssystem mit x-förmig
angeordneten Laufrollen und gehärteten Führungsflächen, oder gleichwertige Konstruktion. Auslegertisch in Verbindung mit dem Formatschiebetisch zur Bearbeitung
großer und schwerer Werkstücke, mit stabilem Teleskoparm, geführt über vier kugelgelagerte Führungsrollen, o. gleichwertig. Parallelschnittbreite ca. 800 mm.

Kreissägenschnitthöhe bei einem 315 mm Blattdurchmesser mind. 100 mm,
Kreissägeblatt von 0° bis 45° schwenkbar.

Hobelbreite mind. 310 mm, Abrichttischlänge ca. 1500 mm, Durchlass Dickenhöhe
mind. 220 mm, nach hinten aufklappbare Abrichttische für den Arbeitsablauf Dickenhobeln, Ablänganschlag / Fügeanschlag (Kombianschlag für Kreissäge und Abrichten,
o. glw.) von 90° bis 45° stufenlos schwenkbar, mit fester Einrastposition bei 90° und
45°-Positionen. Spiralmesser-Hobelwelle für die Reduzierung der Geräuschentwicklung
und ausrissfreie, ziehende Schnitte, präzise Verstellung des Abrichttisches mit Prismenführung oder gleichwertiger Konstruktion, Abrichtschutz nach EURO Standard,
Abrichttische nach hinten aufklappbar, zehntelmillimetergenaue Dickentischverstellung
mit dem Handrad und integrierter Digitalanzeige.

Fräseinrichtung mit Frässpindel-Wechselsystem zum Wechseln der Frässpindel mit
unterschiedlichen Durchmessern. Frässpindel-Nutzhöhe über Tisch ca. 100 mm,
Frästischöffnung ca. 180 mm, 4 Drehzahlen 3000, 6000, 8000, 10.000 U/min.
Fräsanschlag für Werkzeugdurchmesser bis 230 mm, Frässpindel von 90° bis 45°
schwenkbar, , Feineinstellung der Anschlagschiene -5 bis 25 mm, Anschlagschiene
abnehmbar und mit integriertem Absauganschluss, Anschlag mit Sicherheitslinealen.

Montage eines Vorschubapparates mit Abklappeinrichtung für die Fräse muss
möglich sein.

Technische Daten:

Arbeitshöhe ca. 890 mm
Vorbereitung für minimale Transportbreite 800 mm
Absauganschluss-Ø 120 mm Abrichteinheit/Dickeneinheit
Absauganschluss-Ø 120 / 50 mm Kreissäge/Kreissägeschutz
Absauganschluss-Ø 120 mm Fräsanschlag
Gewicht kg bei durchschnittlicher Ausstattung ca. 790 Kg

3x 400 V Motorspannung
50 Hz Motorfrequenz
3 x Motoren jw ca. 4,0 PS (3,0 kW)
Drehrichtungsschalter
Zusätzlicher Not-Halt

Abricht-Hobelbreite ca. 310 mm
Abrichttischlänge gesamt ca. 1500 mm
Tischlänge zuführender Abrichttisch ca. 730 mm
Max. Spanabnahme Abrichten ca. 5 mm
Abricht-Anschlaglineal ca. 1150 mm, eloxiert o. glw.
Zusatztisch für Abrichtanschlag
Abrichtschutz EURO Standard
Spiralmesser-Hobelwelle mit ca. 47 Wendemesser

Dicken-Hobelbreite ca. 306 mm
Minimal mögliche Werkstücklänge: ca. 190 mm
Max. Spanabnahme Dickenhobel ca. 5 mm
Anzeigeuhr mit Digitalanzeige für Dickenhöhenanzeige in mm
Synchrones Vorschubgetriebe ca. 6 m/min

Kreissäge mit Sägeblattschwenkung 90°–45°, Schnitthöhe mind. 100 mm
Kreissägeanschlag feineinstellbar
Formatschiebetisch, Schnittlänge ca. 2050 mm
Auslegertisch
Auslegertisch-Ablänganschlag ca. 2600 mm

Frässpindelschwenkung 90°–45°, Skalenanzeige,
Drehzahl ca. 3000/6000/8000/10.000 U/min
Frästischöffnung ca. 180 mm
Frässpindel-Ø 30 mm, ca. 100 mm Nutzhöhe
Frässpindel-Wechselsystem
Fräsanschlag für Werkzeug-Ø max. 230 mm
EURO-Frässchutz
Anschlaglineale ALU eloxiert o. glw. mit Sicherheitslineale

Einschließlich Abklappvorrichtung für Vorschubapparat der nachfoldenden Position.

Angebotener Hersteller: '....................................................'

Angebotenes Modell: '....................................................'

Zu liefern im Raum:
2. OG
Raum 2.046 Maschinenraum
Menge: 1,000 St

**1.1.2.38 Vorschubapparat**
Liefern, anschließen und gebrauchsfertig montieren eines Standard-Vorschubapparats
für die Kombi-Holzbearbeitungsmaschine der vorherigen Position und vom gleichen
Hersteller wie die Kombimaschine. Geeignet für Standardarbeiten an der Fräse oder
Kantenschleifmaschine, Abrichthobeln, Besäumen und Parallelschneiden, mit mind.
8 Vorschubgeschwindigkeiten: ca. 3,2 | 6,3 | 8,3 | 12,5 | 16,7 | 25 | 32 | 63 m/min,
vorwärts und rückwärts.

Technische Daten:

1 x 230 V | 50 Hz
Breite: ca. 60 mm
Durchmesser Rollen: ca. 120 mm
Gewicht: ca. 41 Kg
Leistung: ca. 0,6 PS / 0,45 KW
Rollenanzahl: mind. 3 Stück
8 Vorschubgeschwindigkeit
Vorwärts- und Rückwärtslauf

Angebotenes Modell: '....................................................'
Menge: 1,000 St

**1.1.2.39 Bandsäge**
Liefern, montieren, aufstellen und betriebsfertig anschließen einer bodenstehende
Bandsäge mit geschliffenem und poliertem Maschinentisch aus massivem Grauguss,
Tischgröße ca. 560 x 850 mm, Maschinentisch von -5° bis +45° schwenkbar, mit der
Möglichkeit der Verlängerung an 3 Seiten, verstärkter und vibrationsarmer Maschinenständer, Schnitthöhe bis mind. 410 mm, Schnittbreite mind. 575 mm, Rollendurchmesser ca. 600 mm, langlebige verschleißarme Bandsägeblatt-Keramikführung
mit vier direkt am Sägeblatt anliegenden Führungsblöcken, oder gleichwertige
Konstruktion. Einschließlich leicht verschiebbarem, links und rechts vom Sägeblatt
einsetzbarem und für flache Werkstücke einfach umklappbarem Aluminium-Parallel-
anschlag.

Technische Daten:

Arbeitshöhe ca. 840 mm
3x 400 V Motorspannung
50 Hz Motorfrequenz
Motorleistung ca. 4,0 PS (3,0 kW)
Zusätzlicher Not-Halt
Schnitthöhe ca. 410 mm
Schnittbreite ca. 575 mm
Rollengeschwindigkeit ca. 700 U/min
Schnittgeschwindigkeit ca. 1420 m/min
Bandsägeblattbreite 6 bis 30 mm möglich
Tischschwenkung -5° bis + 45°
Gesamthöhe ca. 2043 mm
Absauganschluss 2x 120 mm
Gewicht ca. 330 kg bei durchschnittlicher Ausstattung

Mitzulieferndes Zubehör:

1 x passendes HS Bandsägeblatt B=10 mm
1 x passendes HS Bandsägeblatt B= 25 mm

Angebotener Hersteller: '....................................................'

Angebotenes Modell: '....................................................'

Zu liefern im Raum:
2. OG
Raum 2.046 Maschinenraum
Menge: 1,000 St

**1.1.2.40 Bandschleifmaschine**
Liefern, montieren, aufstellen und betriebsfertig anschließen einer oszillierende
Kantenschleifmaschine, Schleifband-Oszillation zuschaltbar, mit höhenverstellbaren Grauguss-Schleiftisch, Höhenverstellung mit Handrad um ca. 150 mm,
Schleifaggregat stufenlos von 0° bis 90° schwenkbar, mit voreingestellten
Endanschlägen, offene Bauweise für Schleifen von langen Werkstücken, mit
Zusatztisch zum Rundschleifen, mit Werkstückanschlag.

Technische Daten:

Spannung 3 x 400 V
Frequenz 50 Hz
Abmessungen LxBxH: ca. 1540 x 530 x 1235 mm
Arbeitshöhe: ca. 930 mm
Durchmesser Absauganschluss 120 mm
Durchmesser Schleifrolle ca. 110 mm
Gewicht ca. 165 Kg bei durchschnittlicher Ausstattung
Höhenverstellung ca. 0-150 mm
Leistung ca. 3 PS (2,2 kW)
Länge Schleifauflage ca. 950 mm
Neigungswinkel 90-45°
Schleifbandabmessungen ca. 2515 x 150 mm
Schleifbandgeschwindigkeit ca. 17 m/s

Mitzulieferndes Zubehör:

1 x Leinenschleifband passende Abmessung, Körnung: 100
1 x Leinenschleifband passende Abmessung, Körnung: 120
1 x Schleifbandreiniger

Angebotener Hersteller: '....................................................'

Angebotenes Modell: '....................................................'

Zu liefern im Raum:
2. OG
Raum 2.046 Maschinenraum
Menge: 1,000 St

**1.1.2.41 Akustische Unterlagne für Maschinen**
Akustische Unterlagen als Antivibrationsunterlage und akustische Dämpfung
unter der Kombimaschine (Pos. 1.1.2.37), der Bandsäge (Pos. 1.1.2.39) und der
Bandschleifmaschine (Pos. 1.1.2.40).

Zu liefern im Raum:
2. OG
Raum 2.046 Maschinenraum
Menge: 3,000 St

**1.1.2.42 Ständerbohrmaschine**
Liefern, montieren, aufstellen und betriebsfertig anschließen einer
bodenstehenden Säulenbohrmaschine, mit Frequenzumrichter, der
Norm DIN EN 55011:2016 + A1:2017 entsprechend.

Ausgestattet mit:

Gewindeschneideinrichtung
Bedienpanel mit OLED-Display, o. glw.
Bohrkopf-Haube mit ergonomisch geneigter Front
LED-Beleuchtung
Schnell verstellbarer und ergonomischer Bohrtiefenanschlag
Stufenlose Drehzahlregelung über mittigen Drehknopf
NOT-AUS-Schlagtaster
Thermischer Überlastungsschutz
Spindelstopp
Bohrschutz mit elektr. Absicherung
Anschlusskabel mit CEE-Stecker

Technische Daten:

Motor-Drehstrom 400V mit Frequenzumrichter ca. 1,5 kW
Dauer-/Normalbohrleistung ca. 20 / 23 mm in E335/ST60
Gewindeschneidleistung (steigungsabhängig): M12
Spindel: MK II
Bohrtiefe ca. 100 mm
Ausladung ca. 240 mm
Säulendurchmesser ca. 82 mm
Nutzbare Arbeitsfläche (B x L): ca. 340 x 280 mm
 2 x T-Nut
Digitale Drehzahlanzeige
Digitale Bohrtiefenanzeige
Bohrtiefenanschlag schnell verstellbar über Anschlagring, o. glw.
Tischhöhenverstellung mit Zahnstange
Spindeldrehzahlen stufenlos von 40 bis 4000  U/min einstellbar
Maschinen-Abmessung ca. 355 x 705 x 1825 mm
Gewicht ca. 195 Kg

Mitzulieferndes Zubehör:

1 x Schnellspannbohrfutter 3 – 16 mm

Angebotener Hersteller: '....................................................'

Angebotenes Modell: '....................................................'

Zu liefern im Raum:
2. OG
Raum 2.046 Maschinenraum
Menge: 1,000 St

**1.1.2.43 Metallbandsäge**
Liefern, montieren, aufstellen und betriebsfertig anschließen einer
Metallbandsäge für Gehrungsschnitte von +45° bis 60° über
schwenkbaren Sägebügel.

Ausgestattet mit:

Schutzschalter für den Riemendeckel
Sägebandabdeckung in Niederspannungsausführung
Separater Not-Halt Schlagschalter
Niederspannungselektronik 24 V
Geräuscharmer Lauf
Fahrbarer Maschinenunterbau
Kugelgelagerte Sägebandführung
3 Geschwindigkeitsstufen für verschiedene Werkstoff
Mikroschalter für automatische Endabschaltung
Skala zur Winkeleinstellung
Sägebandspannung frontseitig über Handrad einstellbar, o. glw.
Einstellbarer Materialanschlag für Serienarbeiten
Schnellspannschraubstock für schnelle Werkstückspannung
Riemenantrieb

Technische Daten:

Abgabeleistung (Motorleistung) ca. 1,1 kW
Anschlussspannung: 230 V
Netzfrequenz: 50 Hz
Max. Länge ca. 1085 mm
Max. Höhe ca. 1300 mm
Länge ca.  965 mm
Breite / Tiefe ca. 498 mm
Höhe ca.  978 mm
Gewicht ca. 78 kg
Sägebandgeschwindigkeiten: ca. 22/31/55 m/min
Sägebandlänge ca.1638 mm
Sägebandbreite ca. 13 mm
Sägebanddicke ca. 0,65 mm
Schnittwinkel von -45° bis + 60 °
Vorschub stufenlos einstellbar
Heben des Sägebügels manuell

Schnittbereiche Aluminium ca.:
0° rund (Vollmaterial) 128 mm
0° quadratisch (Vollmaterial) 128 mm
0° rechteckig liegend (Vollmaterial)  160 x 145 mm
-60° rund (Vollmaterial) 55 mm
-60° quadratisch (Vollmaterial) 55 mm
-60° rechteckig liegend (Vollmaterial) 120 x 55 mm
+45° rund (Vollmaterial)90 mm
+45° quadratisch (Vollmaterial) 85 mm
+45° rechteckig liegend (Vollmaterial) 85 x 95 mm

Mitzulieferndes Zubehör:

1 x  Bi-Metall-Sägeband

Angebotener Hersteller: '....................................................'

Angebotenes Modell: '....................................................'

Zu liefern nach Absprache im Raum:
2. OG 2.046 Maschinenraum
oder UG Raum -1.029
Menge: 1,000 St

**1.1.2.44 Nass-Schleifsystem**
Liefern einer Nass-Schleifmaschine für Stemmeisen, Hobeleisen, etc., mit
universaler Schleifvorrichtung und Winkellehre, Ausstattung mit laufruhigem
 vibrationsarmem Induktionsmotor (Leistung ca. 120 W) sowie einem im
Wasserbad laufenden Schleifstein zur kontinuierlichen Kühlung des Werkstücks und Vermeidung von Überhitzung beim Schleifen.

Maschine ausgestattet mit:

Edelkorund-Schleifstein (Aluminiumoxid), Ø ca. 200 mm, Breite ca. 40 mm,
Körnung K220, geeignet für Werkzeugstahl > 60 HRC
Drehzahl des Schleifsteins ca. 120 min⁻¹
Bruchsicherer Wassertank
Abnehmbare Lederabziehscheibe zum Entgraten und Polieren
Lederscheibe Durchmesser ca. 200 mm, Breite ca. 30 mm
Winkellehre zur exakten Einstellung des Schleifwinkels
Universal-Schleifvorrichtung für gerade Werkzeuge
Werkzeugauflage / Vorrichtungshalter

Technische Daten:

Dauerleistungsaufnahme ca. 120 W
Motordrehzahl max. 1400 1/min
Spannung 230 – 240 V
Frequenz 50 Hz
Nennstrom 0,6 A
Schutzklasse Class I
Schutzart Elektro IP 23 oder besser
Schutzart Stromanschluss IP 54
Kabellänge ca. 2 m
Abmessungen HxLxB ca.: 310 x 460 x 270 mm
Gewicht ca. 10 Kg

Angebotener Hersteller: '....................................................'

Angebotenes Modell: '....................................................'

Zu liefern im Raum:
2. OG
Raum 2.046 Maschinenraum
Menge: 1,000 St

**1.1.2.45 Tellerschleifmaschine**
Tellerschleifmaschine, zum Bearbeiten von Flächen, Kanten und Rundungen,
Arbeitstisch von -10° bis +45° schwenkbar, serienmäßig mit Schutzvorrichtung
und Klettbelag, Gehrungsanschlag verstellbar, gefertigt nach CE-Norm mit
Not-Ausschalter, Lieferumfang: Gehrungsanschlag, 1x Schleifscheibenteller K80

Technische Daten:
Abmessungen B/T/H 420x420x550 mm
Schleifteller-Ø 305 mm
Arbeitstisch Aluminium 390 x 230 mm
Arbeitstischschwenkung -10°-0°-+45°
Absaugstutzen -Ø 63,5 mm
Motorleistung 230V /50 Hz 750 W
Gewicht 28 kg

Einschl. Lieferung von:
passende Schleifscheiben für Holz
1 x Korn 80
2 x Korn 120
1 x Schleifpapierreiniger
1 x Trennblech zum Schleifscheibenwechsel ohne Demontage
des Schleiftisches mit Hilfe des Trennbleches.

Angebotener Hersteller: '....................................................'

Angebotenes Modell: '....................................................'

Zu liefern im Raum:
2. OG
Raum 2.046 Maschinenraum
Menge: 1,000 St

**1.1.2.46 Mobile Absaugung (Industriesauger) mit Anlaufautomatik**
Industriesauger mit Einschaltautomatik wie in Position 1.1.1.19 angeboten.

Zu liefern im Raum:
2. OG
Raum 2.046 Maschinenraum
Menge: 1,000 St

**1.1.2.47 Druckpresse für Linol- und Holzschnitte, Walzenbreite 600 mm**
Druckpresse für Linol- und Holzschnitte, mit Zahnradgetriebe an der Unterwalze.
Durchmesser Druckwalze 120 in Gleitlagern laufend. Seitenständer aus hoch
belastbarem Aluminiumguss (hergestellt im Präzisionsformgussverfahren) mit
Pulverbeschichtung. Holzdrucktisch dreizehnfach verleimt (Multiplex) und mit
einer aufgeschraubten, elektrolytisch verzinkten, 1 mm dicken Stahlplatte
bewehrt, gleitet auf zwei seitlichen Führungsschienen. Walzendruck über Einstellspindeln mit Druckfedern erzeugbar. Sichere und leichtgängige Handhabung
auch bei höchstem Walzendruck durch Zahnradgetriebe. Antrieb über ein
6-Speichenrad mit 48 cm langen Speichen. Inkl. Druckfilz (weiß, hart, 3 mm,
nach DIN 61206).
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Abbildung nur beispielhaft

Technische Daten:
Walzendurchmesser: oben 120 mm / unten 120 mm
Walzenlänge: mind. 600 mm
Tischbreite: 600 mm
Tischlänge: 900 mm
Gewicht: ca. 75 kg
max. Anpressdruck: 3.500 kg
Durchgangshöhe: 36 mm
Untersetzung: 1:2

Angebotener Hersteller: '....................................................'

Angebotenes Modell: '....................................................'

Zu liefern im Raum:
2. OG
Raum 2.046 Maschinenraum
Menge: 1,000 St

**1.1.2.48 Druckfilz**
Druckfilz, weiß, 5mm stk., 590x900mm, weicher Druckfilz als Zwischenlage
beim Drucken mit einer Druckpresse, besonders geeignet für Hochdruck
(Linolschnitt).

Technische Daten:
Wollfilz weiß,
spez. Gewicht ca. 0,16 kg / m3
Gewicht: ca. 400 g
Menge: 1,000 St

**1.1.2.49 Spindelpresse**
Liefern und gebrauchsfertig Aufstellen einer mobilen Spindel-/ Stockpresse aus Stahl.

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Abbildung nur beispielhaft

Technische Daten:
Breite: ca. 530 mm
Durchmesser Handrad: 250 mm
Einsatzhöhe: ca. 320 mm
Höhe: ca. 53 0mm
Materialstärke Pressplatte mind. 10 mm
Tiefe: ca. 320 mm
Pressdruck: ca. 8000 N
Pressfläche: ca. 330 x 420 mm

Angebotener Hersteller: '....................................................'

Angebotenes Modell: '....................................................'

Zu liefern im Raum:
2. OG
Raum 2.046 Maschinenraum
Menge: 1,000 St

**1.1.2.50 3D-Drucker**
Liefern, montieren, aufstellen und betriebsfertig anschließen eines vollständig
geschlossenen, beheizbaren 3D-Druckers, Rahmen als Ganzstahlkonstruktion,
XY-Bewegungssystem mit zwei festen Motoren in den Ecken, mit aktiver
Temperaturregelung, mind. 55° C Kammertemperatur, mit automatischer
Kalibrierung, Druckvolumen: ca. 250 × 220 × 270 mm, 15 Liter Bauvolumen,
Verfahrgeschwindigkeiten bis zu ca. 600 mm/s, Druckkopf mit Kraftmesszellensensor o. glw., mit 360-Grad-Kühlung und werkzeuglosem Düsentausch,
Filamentdurchmesser ca. 1,75 mm, Schichthöhe ca. 0,05-0,30 mm, Extruder
Direktantrieb und mit Adapter E3D V6 kompatibel, o. glw., Antriebssystem
Extruder über Planetengetriebesystem, o. glw., Temperatur Druckoberfläche
ca. 290° C, maximale Heizbett-Temperatur ca. 120° C, LED-Bildschirm, Touch-
Steuerung, mit Multi-Material Unterstützung bis zu 8 Filamente, mit Bauraumkamera 1080p zur Fernüberwachung des Druckers, einschließlich HEPA-Filterung
für Schulen geeignet, Spannungsbereich: 200–240 V, EU-Konformitätserklärung
gem. den Richtlinien 2014/30/EU, 2014/35/EU, 2014/53/EU und 2011/65/EU.

Unterstützte Materialien: PLA, PETG, Flex, PVA, PC, PP, CPE, PVB, ABS, ASA,
HIPS und PA

Angebotener Hersteller: '....................................................'

Angebotenes Modell: '....................................................'

Zu liefern im Raum:
2. OG
Raum 2.046 Maschinenraum
Menge: 1,000 St

**1.1.2.51 Tisch für 3D-Drucker**
Werktisch für 3D-Drucker der vorherigen Position, Werkbankplatte Buche
massiv, ca. 25 bis 30 mm stark, keilverzinkt, Oberfläche geschliffen und oberflächenbehandelt, Längs- und Stirnkanten gefast, Untergestell aus Vierkantstahlrohr Niveauausgleich aus schlagfestem Kunststoff, verstellbar durch
Feingewinde, um ca. 25 mm, pulverbeschichtet oder lackiert, UV beständig,
Gestellfarbe nach Wahl AG.

Werkbankplatte ca. 70 x 70 cm

Tischplatte Stärke ca. 25 bis 30 mm
Tischhöhe: ca. 85 cm

Zu liefern im Raum:
2. OG
Raum 2.046 Maschinenraum
Menge: 1,000 St

**1.1.2.52 Kleine CNC-Portalfräse**
Liefern, montieren, aufstellen und betriebsfertig anschließen einer kleinen CNC-Portalfräse,
EMV TÜV geprüft und CE konform, mit Kugelgewindespindeln zum schnellen (bis zu ca.
12m/min) und exakten Gravieren, 2D & 3D Fräsen, Schneiden, Bohren, Dosieren, Kleben,
Beschriften, Markieren und Plasmaschneiden, Vorschubgeschwindigkeiten bis zu 34.000
mm pro Minute, mit Wiederhol-Genauigkeit von o,o1 mm, mit nach unten offener Rahmenkonstruktion, inklusive 4-Achs 5 Kanal CNC-Steuerung, mind. 3,5 Ampere Strangstrombelastbarkeit pro Kanal, Arbeitsgeschwindigkeiten bis zu 12.000 mm/ Minute, mit 5 haltemomentstarken und ca. 1 Kg schweren Hybrid- Antriebsmotoren mit jeweils 4,2 Ampere
Abgabeleistung, zum Fräsen von Stahl geeignet, Rahmen aus Aluminiumprofile mit vierfach
innen liegenden Rohrstreben für eine hohe Steifigkeit und Stabilität, oder gleichwertige
Konstruktion. Nach unten  offener Konstruktionsrahmen zum Bearbeiten von hohen
Werkstücken, kein Riemenantrieb außer direkt am Motor (max. Abstand 70 mm zur
Antriebsachse). Hersteller muss einen kostenlosen und lebenslangen Support garantiere.
Einschließlich ca. 16 mm starke Aluminium-T-Nuten-Platte in Leiterbauweise.

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Abbildung nur beispielhaft

Technische Daten:
Antriebstechnik:
Bürstenlose Hybrid-Motoren mit jeweils 4,2 A Belastbarkeit
(2 Motoren für die lange Achse (Kein Riementrieb)
Verfahrweg X ca. 720 mm
Verfahrweg Y ca. 420 mm
Verfahrweg Z ca. 110 mm
Max. Durchfahrhöhe Z (Oberkante Rahmen, Unterkante Brücke) ca. 103 mm
Max. Höhe des zu bearbeitenden Werkstückes:
Keine Einschränkung durch offenen Rahmen der Maschine
Aufspannfläche X  ca. 1110 mm
Aufspannfläche Y ca. 510 mm
Gewicht  ca. 39,5 kg
Länge gesamt X ca. 1116 mm
Breite gesamt Y ca. 690 mm
Höhe gesamt Z ca. 570 mm
Führungen X/Y Ø  ca. 22/22 mm
Führungen Z Ø ca. 16 mm
Schritte / Umdrehungen bei 1/10 Micro-Schritt ca. 2000
Ø Kugelgewindespindel X/Y/Z ca. 12/12/12 mm
Steigung Kugelgewindespindel ca. 10 mm
Programmierbare Auflösung ca. 0,005 mm
Umkehrspiel ca. +/- 0,015 mm
Wiederholgenauigkeit mind. 0,01 mm
Max. Verfahrgeschwindigkeit, gemessen in der Diagonalfahrt X + Y:
bis zu 34 m/min (in Verbindung mit geeigneter Software und
Abhängigkeit zur Konturform und Material)
Arbeitsgeschwindigkeit max. pro einzelner Achse (X und Y):
bis zu 12 m/min (in Verbindung mit geeigneter Software und
Abhängigkeit zur Konturform und Material)
Digital CNC Steuerung 5-Kanal
Unterstützte Betriebssysteme mit Software:
WINPC-NC, MACH3, EMC, Linux CNC: Windows / Linux
inkl. Vollversion Software CADCAM ConstruCam 3D mit
Postprozessor für WINPC-NC und MACH3

Als Zubehör (Bundle) sind zu liefern, montieren, aufstellen und betriebsfertig anschließen:
Digitale CNC-Steuerungseinheit:
4 Achs CNC-Steuerung mit 5 Kanälen & SMD Technologie, o. glw.
Elektrische Spannung: 115-240 V / 47-63 Herz
Max. Strangstrom: 5×3,5 A
5 Anschlüsse für je einen Schrittmotor
Sleep-Funktion – Stromabsenkung
Anschluss 24 V über Pulsweitenmodulation regelbar, o. glw.
24 Volt oder auch konstant für den Einsatz einer Haltebremse via ST-Anschluss, o. glw.
2 Endverbraucher bis max. 1,2 kW per Software schaltbar
– 230 Volt, beide Steckdosen einzeln gesichert
0-10 V Anschluss für Frequenzumrichter einer HF-Spindelmotor
LEDs zur Status Anzeige Betriebszustand
4 Anschlussmöglichkeiten für Endschalter oder/und
Referenzschalter und ein Notausschalter
Motoranschlüsse und Steuerleitung:
D-Sub 9-polig. C-Achse 15-polig
Front – Notaus-Taster
Eingebauter Überhitzungsschutz
Kurzschlussfestigkeit

Steuerungssoftware

CAD/CAM-Software

Leiser Fräsmotor:
74dB bei 5.000 1/min
Leistungsaufnahme: ca. 1050 Watt
Abgabeleistung: ca. 600 Watt
Drehzahl stufenlos regelbar von ca. 5000-25000 U/min
Edelstahl Spannhals Ø 43 mm
Max. Spannzangendurchmesser: 10 mm
Max. Fräserdurchmesser: 36mm
Vollwellenregelelektronik, o. glw.
Sanftanlauf und Anlaufstrombegrenzung
Gepanzerte Motorwicklung gegen Staubablagerung und Partikelbefall, o. glw.
Aluminium-Motorflansch mit Doppellagerung, o. glw.
Spindelarretierung für den leichten Wechsel der Fräswerkzeuge
Elektronischer Überlastungsschutz zur Verhinderung der Überhitzung des Oberfräsen-Motors
Abschaltkohlebürsten für den Schutz des Fräsmotors
Zum Antrieb von Biegewellen geeignet
Absaugschuh / Absaugstutzen für Fräsmotor zum Anschluss eines Industriesaugers
Netzkabel Länge ca. 4 Meter
Zum Anschluss an 230 Volt Steckdose

Absaugstutzen

10er Fräsersatz VHM

10er Gravierstichelsatz VHM

3er Spannzangensatz

1 x Satz passende T-Nut-Steine (10 Stück)

Angebotener Hersteller: '....................................................'

Angebotenes Modell: '....................................................'

Zu liefern im Raum:
2. OG
Raum 2.046 Maschinenraum
Menge: 1,000 St

**1.1.2.53 Tisch für CNC-Fräse**
Werktisch für CNC-Portalfräse der vorherigen Position, Werkbankplatte Buche
massiv, ca. 30 bis 50 mm stark, keilverzinkt, Oberfläche geschliffen und imprägniert, Längs- und Stirnkanten gefast, Untergestell aus Vierkantstahlrohr
mit Querstrebe und Niveauausgleich aus schlagfestem Kunststoff, Schlüsselweite ca. 57 mm, verstellbar durch Feingewinde, um ca. 25 mm, pulverbeschichtet, UV beständig, Gestellfarbe nach Wahl AG.

Werkbankplatte ca. 120 x 70 cm

Tischplatte Stärke ca. 30 bis 50 mm
Tischhöhe: ca. 85 cm

Zu liefern im Raum:
2. OG
Raum 2.046 Maschinenraum
Menge: 1,000 St

**1.1.2.54 Laserschneidemaschine**
Liefern, montieren, aufstellen und betriebsfertig anschließen einer Laser Gravier-
und Cuttermaschine, CE-konform,  zum Schneiden von Holz (mind. 15 mm) und
Acryl (mind. 20 mm) geeignet, geschlossenes Gehäuse, Bearbeitungsfläche ca.
750 x 400 mm, mit geeigneter Software, mind. 70 Watt Laserleistung, mind. 600
mm/s Gravurgeschwindigkeit, Laserkasse 1, mit motorisch höhenverstellbarem
Arbeitsplattform, mit Autofokus zum einfachen fokussieren (One-Touch-Fokus
Technologie, oder gleichwertig), mit Wabentisch und Aluminiumlamellentisch,
Lasercutter mit Digital-Controller und geeigneter kompatibler Software, Dateien
bis 256 MB verarbeitbar, Strahlenleistung max. 3,5 W/m², Sicherheitsrelais
zertifisiert und der Norm ISO 13849-1:2023 entsprechend, PL e / Kat. 4 nach
DIN EN ISO 13849-1, mit integriertem Wasserkühlsystem und eingebautem
Luftkompressor.

Technische Daten:

Stromversorgung: 220-240 V, 50 Hz
Max. Gravurgeschwindigkeit: 600 mm/s
Fokusmodus: Autofokus
bistabiles Sicherheitsrelais: Cat.4 PLe (EN 13849-1)
Brandschutzklasse der PC-Abdeckung: V-2
Zertifikate: CE
Produktgröße (L×B×H): ca. 125 × 77 × 67 cm
Bearbeitungsfläche (LxB): ca. 750 x 400 mm
Ladefläche (LxB): ca. 795 x 515 mm
Werkstückhöhe: ca. 230 mm
Bearbeitungstische: Waben- und Aluminiumlamellenschneidetisch
Automatische Höhenverstellung der Arbeitstische
Lasertyp: CO2
Laserleistung: mind. 70 W
Verarbeitungsgenauigkeit: ca. 0,01 mm
Laserpräzision: bis zu 1000 dpi
Laserwellenlänge: ca. 10,6 μm
Lasersicherheitsklasse: Klasse 1
Länge der Laserröhre: ca. 1100 mm
Durchmesser der Laserröhre: ca. 50 mm
Lebensdauer der Laserröhre: ca. 1.000 Std. (>70% Leistung) und
2.000 Std. (<40% Leistung)

Angebotener Hersteller: '....................................................'

Angebotenes Modell: '....................................................'

Zu liefern im Raum:
2. OG
Raum 2.046 Maschinenraum
Menge: 1,000 St

**1.1.2.55 Tisch für Laserschneidemaschine**
Werktisch für Laser Graviermaschine der vorherigen Position, Werkbankplatte
Buche massiv, ca. 30 mm stark, keilverzinkt, Oberfläche geschliffen und imprägniert, Längs- und Stirnkanten gefast, Untergestell aus Vierkantstahlrohr mit
Querstrebe und Niveauausgleich aus schlagfestem Kunststoff, oder ähnliche
Konstrukton, pulverbeschichtet, UV beständig, Gestellfarbe nach Wahl AG.

Werkbankplatte ca. 130 x 80 cm
Tischhöhe: max. 75 cm

Zu liefern im Raum:
2. OG
Raum 2.046 Maschinenraum
Menge: 1,000 St

**1.1.2.56 Umluft-Absaug- und Filtergerät für Laserschneidemaschine**
Liefern, aufstellen und gebrauchsfertig anschließen einer Umluft-Absaug-
anlage für die Laser Gravier-und Cuttermaschine der Position 1.1.2.54,
mobil auf Rollen, zur effektiven Entfernung von Staub, Rauch, Dämpfen
und Gerüchen, mit langen Standzeiten der Filter, einschließlich Vorfilter
für die Verarbeitung von Materialien wie Holz und Stempelgummi und
zur Reduzierung partikelhaltiger Abluft zur Verlängerung der Nutzungsdauer der Hauptfilter.

Technische Daten:
Absauganlagentyp: Umluftfiltersystem
Ventilatorenleistung mind. 780 m³/h
Pressung ca. 10.000 Pa
Schallpegel: ca. 61 dB
Abscheidegrad: über 99,99 %
Vorfilter  Filterkassette: über 95%
Hauptfilter: HEPA H14 99,99%
Aktivkohlefilter: ca. 34 kg
Antriebsart: Dauerläuferturbine, oder gleichwertig
Schnittstelle für externe Steuerung
Motorleistung: ca. 2,2 kW
Anschluss-Spannung: 230 V
Stromaufnahme: ca. 12,8 A
Maschinenbreite: ca. 600 mm
Maschinentiefe: ca. 790 mm
Maschinenhöhe: ca. 1197 mm
Maschinengewicht: ca. 140 kg

Angebotener Hersteller: '....................................................'

Angebotenes Modell: '....................................................'

Zu liefern im Raum:
2. OG
Raum 2.046 Maschinenraum
Menge: 1,000 St

**1.1.2.57 Blechhebelschneider**
Blech- und Rundstahlschere mit Spannunterlage, Schnittlänge 150 mm,
stabiler Scherenkörper aus vergütetem Stahl, Messer aus gehärtetem
Werkzeugstahl, Hebelarm mit Ausgleichsfeder, stufenlos einstellbarer
Niederhalter, mit Sicherheitsadapter für das schnelle Entfernen des
Hebelarmes der Blech- und Rundstahlschere.

Blech- und Rundstahlschere auf Spannunterlage montiert, inkl.
2 Stahlzwingen.

Technische Daten:
Stahlblech max. 4 mm
Rundstahl max. 10 mm
Hebellänge 500 mm

Angebotenes Fabrikat und Modell: '....................................................'

Zu liefern im Raum:
2. OG
Raum 2.046 Maschinenraum
Menge: 1,000 St

**1.1.2.58 Akku-Handtauchkreissäge mit Ladestation und Ersatzakku**
Liefern einer Akku-Tauchkreissäge im Kunststoffkoffer für Tauchschnitte bis
mind. 55 mm Materialstärke, CE-konform, mit Lithium-Ionen 18V, 8,0 AH
Akku und Ersatzakku, einschließlich Ladestation für die Akkus, 1,6 mm
Dünnschnittsägeblatt, sensorbasierte KickbackStop, bürstenloser Motor
mit ca. 5.200 min⁻¹, Einstellung von Gehrungswinkeln von ca.  -1° bis 47°
(unter 0° und über 45°), schnelle und einfache Fixierung der Spindel zum
Sägeblattwechsel, gute Sicht auf das Sägeblatt durch transparente und
verschiebbare Sichtfenster, Einsatz eines Führungsschienen-Systems
möglich, Schnellbrems-System.

Technische Daten:

Antriebsart: Akku
Akkuspannung (Nennspannung) ca. 18 V
Leerlaufdrehzahl ca. 3500 - 5200 min⁻¹
Sägeblattdurchmesser ca. 160 mm
Winkelbereich ca. -1 - 47 °
Schnitttiefe mind. 0 - 55 mm
Schnitttiefe bei 45° mind. 43 mm
Anschluss Staubabsaugung Ø 27/36 mm
Gewicht ohne Zubehör ca. 3,30 kg

EU-Konformitätserklärung:

2006/42/EC, 2014/30/EU, 2014/53/EU, 2011/65/EU
EN 62841-1:2015 + AC:2015 + A11:2022,
EN IEC 62841-2-5:2014,
EN IEC 55014-1:2017 + A11:2020,
EN IEC 55014-2:1997 + A1:2001 + A2:2008 + AC:1997,
EN 300 328 V2.2.2,
EN 303 446-1 V1.2.1,
EN 301 489-1 V2.2.3,
EN 301 489-17 V3.2.4
EN IEC 63000:2018

Angebotener Hersteller: '....................................................'

Angebotenes Modell: '....................................................'

Zu liefern im Raum:
2. OG
Raum 2.046 Maschinenraum
Menge: 1,000 St

**1.1.2.59 Akku-Pendelstichsäge mit Ladestation und Ersatzakku**
Liefern einer Akku-Pendelstichsäge vom gleichen Hersteller wie die Tauchkreissäge der vorherigen Position (zusammenpassende Aufbewahrungsbehälter und Akkus) im Kunststoffkoffer, mit Lithium-Ionen 18V Akku und
Ersatzakku, einschließlich Ladestation für die Akkus, CE-konform, mit
verschleißfesten Hartmetallbacken, bis zu 3800 Hüben pro Minute, mit
Hammerführung und parallel verstellbare Führungsbacken, einschl. Splitterschutz für beidseitig ausrissarme Schnitte beim Sägen, dreifache Sägeblattführung, verdrehsteife Hubstange, beidseitiger Ein- und Ausschalter,
werkzeugloser Wechsel von Tischen, Laufsohlen und Sägeblättern, mit
Stroboskoplicht.

Technische Daten:

Antriebsart: Akku
Es ist auf passende Akkus für die Tauchsäge
und die Pendelstichsäge zu achten
Akkuspannung (Nennspannung) 18 V
Hubzahl ca. 1500 - 3800 min⁻¹
Pendelhubverstellung in mind. 4 Stufen
Hublänge ca. 26 mm
Schnitttiefe Holz: ca. 120 mm
Schnitttiefe NE-Metall: ca. 20 mm
Gewicht ohne Zubehör: ca. 1,70 kg

EU-Konformitätserklärung:

2006/42/EC, 2014/53/EU, 2014/30/EU, 2011/65/EU
EN 62841-1:2015 + AC:2015 + A11:2022,
EN 62841-2-11:2016 + A1:2020,
EN 55014-1:2017 + A11:2020,
EN 55014-2:1997 + A1:2001 + A2:2008 + AC:1997,
EN 300 328 V2.2.2,
EN 303 446-1 V1.2.1,
EN 301 489-1 V2.2.3,
EN 301 489-17 V3.2.4,
EN IEC 63000:2018

Angebotenes Modell: '....................................................'

Zu liefern im Raum:
2. OG
Raum 2.046 Maschinenraum
Menge: 1,000 St

**1.1.2.60 Werkzeugtisch, 180 x 70 cm, fahrbar auf Rollen**
Werktisch für Druckerwalze und Spindelpresse, fahrbar auf Rollen, Werkbankplatte Buche massiv, ca. 30 bis 50 mm stark, keilverzinkt, Oberfläche geschliffen
und oberflächenbehandelt, Längs- und Stirnkanten gefast, Untergestell aus Vierkantstahlrohr, ca. 50 x 50 x 2 mm, mit Querstrebe, pulverbeschichtet oder lackiert,
UV beständig, mit 4 Lenk- und Bremsrollen, Gestellfarbe nach Wahl AG.

Werkbankplatte ca. 170 bis 180 x 70 cm

Tischplatte Stärke ca. 30 bis 50 mm
Tischhöhe: ca. 850 mm

Zu liefern im Raum:
2. OG
Raum 2.046 Maschinenraum
Menge: 1,000 St

**1.1.2.61 Massive Werktische, 70 x 70 cm, fahrbar**
Maschinentisch fahrbar, mit GS-Zertifizierung, mit 1 abschließbarer Schublade,
Tischplatte 700x700x40 mm Buche Massiv mit Durchgangsbohrung DN 80 mm,
Gestell aus 50x50x2mm Vierkantstahlrohr fest verschweißt, pulverbeschichtet,
mit unterem Ablageboden aus Buche Multiplex 20 mm stark, mit 4 Löchern
zum Einstellen des Saugers, mit 4 Lenk- und Bremsrollen. Gestellfarbe nach
Wahl AG.

Größe: L x B: ca. 700 x 700 mm
Gesamthöhe: 850 mm

Angebotenes Fabrikat und Modell: '....................................................'

Zu liefern im Raum:
2. OG
Raum 2.046 Maschinenraum
Menge: 2,000 St

**1.1.2.62 Sicherheitstafel für Kreissäge**
Sicherheitstafel für Kreissägen, Vorrichtungen mit  Anwendungsetiketten
bebildert, zur Wandbefestigung, Vorrichtungen auf Tafeln leicht abnehmbar platziert.

Bestückt mit:
Schiebeholz
magnetischem Abweiskeil,
Zuführlade, Stoßholz,
Gehörschutz
4 Sichtboxen 185x85x65 (L/B/H innen)
Schutzbrille

Abmessung H x B: ca. 560 x 655 mm

Angebotenes Fabrikat und Modell: '....................................................'

Zu liefern im Raum:
2. OG
Raum 2.046 Maschinenraum
Menge: 1,000 St

**1.1.2.63 Sicherheitstafel für Abrich- und Dickenhobel**
Sicherheitstafel für Abrichte und Dickenhobel, Vorrichtungen mit Anwendungsetiketten bebildert, zur Wandbefestigung, Vorrichtungen auf Tafeln leicht abnehmbar platziert.

Bestückt mit:
Stoßholz
Zuführlade
Gehörschutz
Wachsilit zum besseren Gleiten,
4 Sichtboxen 185x85x65 (L/B/H innen)
Schutzbrille

Abmessung H x B: ca. 560 x 655 mm

Angebotenes Fabrikat und Modell: '....................................................'

Zu liefern im Raum:
2. OG
Raum 2.046 Maschinenraum
Menge: 1,000 St

**1.1.2.64 Sicherheitstafel für Bandsäge**
Sicherheitstafel für Bandsägen, Vorrichtungen mit Anwendungsetiketten
bebildert, zur Wandbefestigung, Vorrichtungen auf Tafeln leicht abnehmbar platziert.

Bestückt mit:
Kreisschneideeinrichtung
Anstellwinkel, Zuführlade
Rundholzschneideeinrichtung
20ml Spezialöl für Rollenführung,
4 Sichtboxen 185x85x65 (L/B/H innen)
Schutzbrille

Abmessung H x B: ca. 560 x 655 mm

Angebotenes Fabrikat und Modell: '....................................................'

Zu liefern im Raum:
2. OG
Raum 2.046 Maschinenraum
Menge: 1,000 St

**1.1.2.65 Aufbewahrungstafel für Sägeblätter**
Aufbewahrungstafel für Kreissägeblätter, Bandsägeblätter, Hobelmesser und weiteres Zubehör wie Feder- oder Gliedermaßstab,
Bleistift etc. Lieferung ohne Zubehör.

Abmessung H x B: ca. 560 x 655 mm

Angebotenes Fabrikat und Modell: '....................................................'

Zu liefern im Raum:
2. OG
Raum 2.046 Maschinenraum
Menge: 1,000 St

**1.1.2.66 Löschdecke mit Behälter**
Feuerlöschdecke 2000 x 1600 mm nach DIN EN 1869, mit 2 Grifftaschen
aus Glasgewebe, Schnittkanten gesäumt mit Feuerlöschdeckenbehälter
aus Stahl in feuerrot RAL 3000 lackiert und mit weißer Aufschrift "Löschdecke",
Abmessungen: ca. 300x200x240 mm, Öffnung oben.

Zu liefern im Raum:
2. OG
Raum 2.047 Werken 1 - 1 Stück
Raum 2.045 Werken 2 - 1 Stück
Raum 2.046 Maschinenraum - 1 Stück
Menge: 3,000 St

##### Untertitel 1.1.3 Verrohrung Absauganlge Maschinenraum

*Hinweis: Hinweis Verrohrung und Anschluss Absauganlage*
Im Maschinenraum 2.046 wird ein Absauggerät als Raumluftentstaubermit Späneabsaugung aufgestellt - siehe hierzu Werkplan W013b. Zum gebrauchsfertigen Anschluss der Kombimaschine, des Bandschleifers (Kantenschleifmaschine), der Bandsäge und ggf. einer weiteren Maschine (spätere Anschaffung) wird dieses Gerät an eine feste Verrohrung angeschlossen. Die Verrohrung läuft an der Wand unterhalb der abgehängten Decke und im Bereich des Fenstersturzes. Hier wird die Verrohrung an der Stahlbeton- bzw. Mauerwerkswand befestigt. Der Abzweig für die raummittig stehende Kombimaschine ist ca. 2,50 m unter der Decke zu führen. Die Decke ist als abgehängte, elementierte Akustikdecke (Ecophone) mit einer lichten Deckenhöhe von 3,0 m ausgeführt. Der Zwischenraum zur Stahlbeton-Rohdecke beträgt ca. 60 cm. Die 60 x 60 cm großen Akustikdecken-Elemente sind einzeln herauszunehmen. Die Befestigung des Abzweigs der Verrohrung ist über Gewindestangen o. ä an der Rohdecke zu befestigen. Hierbei ist eine Kollision / Beschädigung von Elektrotrassen und Lüftungskanälen zu vermeiden. Die Akustikdeckenelemente müssen entsprechend der Befestigungen gebohrt werden. Raumseitig sind weiße Abdeckkappen an den Durchstoßpunkten zu montieren.

In die Einheitspreise sind alle notwendigen Zubehör-, Montage-, Befestigungs- und Anschlussteile, sowie evtl. notwendige elektronische Bauteile, die nicht gesondert im LV aufgeführt sind, mit einzurechnen.

Zur Steuerung / Schaltung der Absauganlage ist eine funkgesteuerte Einschaltautomatik mit Elektroschieber zu liefern, montieren und gebrauchsfertig anzuschließen.

Zu liefern im Raum:
2. OG
Raum 2.046 Maschinenraum

**1.1.3.67 Verrohrung**
Liefern, montieren und gebrauchsfertig befestigen einer Absaugungs-
Rohrleitung Ø 160 für 3-4 Maschinen unter der Decke mit allen Befestigungen, Abzweigen, Rohrteilen und Bögen. Rohre verzinkt, oder gleichwertig. Einschließlich gebrauchsfertiger Anschluss an die Absauganlage
mit allen notwendigen, Verbindungsmittel, flexiblen Schläuchen, Zubehörteilen, etc.

Länge der horizontalen Rohrleitung mit Wandbefestigung: ca. 11,00 m
Länge der horizontalen Rohrleitung mit Deckenbefestigung: ca. 2,50 m
Länge vertikale Rohre zu den Geräten / Maschinen ca.: 7,5 m
Bögen horizontale Ebene: 2 Stück
Bögen vertikale Ebene (Rohrleitungen nach unten): 3 Stück
Abzweigung horizontales Rohr zur mittigen Kombimaschine: 1 Stück
Abzweigung vertikales Rohr zur Bandschleifmaschine: 1 Stück

Einschließlich Deckenbefestigung über Gewindestangen, o. ä. zur
Rohdecke (siehe Hinweis Verrohrung)

Ausführung gem. Werkplan W013b
Menge: 1,000 St

**1.1.3.68 Anschluss Verrohrung an Holzbearbeitungsmaschinen**
Fachgerechtes und gebrauchsfertiges Anbringen von Holzbearbeitungsmaschinen an das Rohrleitungssystem (siehe vorhergehende Position),
einschließlich aller flexiblen Schläuche, Anschluss- und Zubehörteile.

Verbinden von Kombimaschine, Bandschleifmaschine und Bandsäge.
Menge: 3,000 St

**1.1.3.69 Funkgesteuerte Einschaltautomatik**
Liefern und gebrauchsfertig anschließen einer funkgesteuerte Einschaltautomatik zum Betreiben von mindestens 3 drehstrom- bzw. einer wechselstromgetriebenen Maschine, sowie einer Absauganlage (Entstauber) mit
400 V. Beim Einschalten der Maschine wird der Entstauber mit eingeschaltet.
Nach dem Ausschalten der Maschine läuft die Absaugung ca. 3-4 Sekunden
nach und saugt den Reststaub ab.
Menge: 1,000 St

**1.1.3.70 Maschinensensor**
Liefern und gebrauchsfertig montieren von Maschinensensoren 400 V, 16 A,
aus dem gleichen System und passend zur funkgesteuerten Einschaltautomatik der vorherigen Position.
Menge: 3,000 St

**1.1.3.71 Elektroschieber**
Liefern und gebrauchsfertig montieren von funkgesteuerten Elektroschiebern
Ø 160, aus dem gleichen System wie die Maschinensensoren und passend
zur funkgesteuerten Einschaltautomatik.
Menge: 3,000 St

**1.1.3.72 Elektrischer Anschluss**
Elektrischer Anschluss und Verkabelung von Absauganlage, Kombimaschine,
Bandschleifmaschine, Bandsäge, funkgesteuerter Einschaltautomatik, Maschinensensoren und Elektroschieber zu einer fachgerechten, den Sicherheitsanforderungen entsprechenden und gebrauchsfertigen Gesamtanlage.
Menge: 1,000 St

##### Untertitel 1.1.4 Textilarbeit Schule

**1.1.4.73 Dampfbügeleisen**
Liefern einer Dampfbügelstation für kontinuierliches Glätten verschiedener
Textilien, einschl. Dampfstoßfunktion mit mind. 480g /min, Sohlenmaterial
Durilium oder gleichwertig, mit LED-Beleuchtung der Bügelstelle, Dauerdampfleistung mind. 130 g/min, mit der Funktion der Wiederauffüllung des
Wassertanks während der Bügelarbeiten, mit Anti-Kalk-Systemen.

Technische Details:
Dampfstoß mind.: 480 g/min
Dauerdampfleistung: mind. 130 g/min
Pumpendruck mind.: 6,9 bar
Inhalt Wassertank: ca. 1.800 ml

Angebotener Hersteller: '....................................................'

Angebotenes Modell: '....................................................'

Zu liefern im Raum:
2. OG
Raum 2.038
Menge: 4,000 St

**1.1.4.74 Bügelbretter**
Liefern eines Bügeltischs, TÜV-geprüft, Bügeltischbezug aus 2 Lagen, mit
hitzereflektierender Metallschicht auf der oberen Seite des Bezugs, einschl.
metallische Bügeleisenablage zum Abstellen einer Dampfbügelstation,
mit Elektroanschluss und Kabelhalter für das Bügeleisen, mit Aussparung
zum Aufhängen von Kleiderbügeln an der Ablage, zwischen ca. 75 und 95
cm stufenlos in der Höhe verstellbar, platzsparend zusammenlegbar, mit
Kindersicherung gegen unbeabsichtigtes Zusammenklappen, mit Kunststoffkappen an den Fußenden.

Bügelfläche ca. 120 x 38 cm, Untergestell weiß

Angebotener Hersteller: '....................................................'

Angebotenes Modell: '....................................................'

Zu liefern im Raum:
2. OG
Raum 2.038
Menge: 4,000 St

**1.1.4.75 Rollwagen für Werkzeuge**
Sideboard für Werkzeuge und Zubehör, fahrbar mit 4 Rollen DN ca. 85 mm,
ca. 70 kg / Rolle, davon 2 Stück feststellbar, mit 2 Drehtüren, mit Mittelwand,
2 x Schubladen nebeneinander und 4 ausziehbare Fachböden mit
Vollauszug, Oberfläche Dekor gebrochenes Weiß nach Wahl AG.

Größe H x B x T: ca.  830 x 1060 x 600 mm

Zu liefern im Raum:
2. OG
Raum 2.038
Menge: 2,000 St

**1.1.4.76 Nähmaschine**
Liefern einer Nähmaschine mit Touchscreen-Bedienung und Freiarm-Anschiebe-
tisch, mit Direktwahltasten für den Zugriff auf häufige Funktionen, Stichbreite
und Stichlänge anpassbar, die Kombination von Stichen und Anpassung von
Zierstichen muss möglich sein, mit Memory-Funktion, Veränderung der der
Nadelposition beim Nähstopp per Taste, o. glw., Bedienung beim Wechseln
der Spule von vorn, mit stufenlosem Geschwindigkeitsregler für bis zu 900
Strichen pro Minute, halbautomatische Einfädler und LED-Nählicht, einschl.
einstellbarem Nähfußdruck und Fadenspannung.

Technische Daten:
Mind. 160 mm Platz rechts der Nadel
Touchscreen
LED-Nählicht
Stichbreite mind. 5,5 mm
Stichlänge mind. 5 mm
Nadelpositionen: ca. 11
Nähen in jeder Nadelposition
Manuell verstellbarer Nähfußdruck
Manueller Fadenabschneider
Rückwärtsnähen
Start-/Stopptaste
Geschwindigkeitsregler
Aufspulen während des Nähens
Maschinengewicht: ca. 8 Kg
Funktion Musterende / Musteranfang
Vernähfunktion
Musterwiederholung ca. 1 bis 9 mal
Anzahl Nähstiche total: ca. 419
Strichveränderung während des Nähens
Nutzstiche total: ca. 29
Knopflöcher inkl. Ösen: ca. 6
Manuelles Mehrstufenknopfloch
Knopfannähprogramm
Stopfprogramm
Dekorstiche total: ca. 75
Kreuzstiche: ca. 8
Nähalphabete: ca. 2

Zubehör:
Mind. 5 Präzisionsnähfüsse/-sohlen
Rücktransportsohle
Overlocksohle
Knopflochsohle
Reissverschlusssohle
Blindstichsohle
Fussanlasser
Staubschutzhaube

Angebotener Hersteller: '....................................................'

Angebotene Serie / Produkt: '....................................................'

Zu liefern im Raum:
2. OG
Raum 2.039 Textilarbeitsraum
Menge: 6,000 St

##### Untertitel 1.1.5 Werkstatt Technischer Dienst

*Hinweis: Hinweis Werkstatt Technischer Dienstag*
Im Untergeschoss im Raum -1.029 wird eine Werkstatt für den technischen Dienst / Hausmeister eingerichtet. Sie besteht im Wesentlichen aus einer großen Schlosserwerkbank mit Parallelschraubstock, einem Werkzeugwagen (unbestückt), einer Leiter, einem Schweißplatz mit mobiler Absaugung, einschließlich einem Schutzgas-Schweißgeräts, einer Metallbandsäge, Elektro-Handwerkzeugen, einem Elektro-Werkzeugkoffer und Transportwägen. Der Schweißplatz und die Metallbandsäge gehören zur Werkraumausstattung und sind in diesen Raum aus Platzgründen ‚ausgelagert‘. Die weiteren Ausstattungsgegenstände, wie der Schreibtisch-Arbeitsplatz, das Whiteboard und die Schränke sind nicht Gegenstand dieser Ausschreibung.

Klein- und Handwerkzeuge werden bauseits von der Schule angeschafft.
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
**1.1.5.77 Mobliler Werkzeugwagen (Werkzeug-Container)**
Werkzeugwagen ohne Bestückung, stabile, komplett verschweißte Konstruktion
in Industriequalität. Flügeltüreinheit mit zwei höhenverstellbaren, verzinkten
Böden und 4 Schubladen. Schubladen rollengelagert, je 35 kg Traglast. Mit
stabilem Handgriff, 2 Bock- und 2 feststellbaren Lenkrollen. Zentralschließanalage schließt Flügeltür und Schubladen gleichzeitig. Oberfläche pulverbeschichtet, o. glw.. Farbgebung: lichtgrau RAL 7035. TÜV-Produktion geprüft.

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Abbildung nur beispielhaft

Abmessung (HxBxT): ca. 890 x 870 x 500 mm
Menge: 1,000 St

**1.1.5.78 Schlosserwerkbank**
Liefern und aufstellen einer Universalwerkbank für den Technischen Dienst, Vierfußgestell aus stabilem Vierkant-Stahlrohr mit Aussteifung, verleimte Buche-
Massivholzplatte als Arbeitsplatte mind. 40 mm stark, Kanten gebrochen,
Oberflächen geölt o. ä. (Schutzbehandlung), Höhe manuell über Rasterung
o. ä. höhenverstellbar von ca. 840 bis 950 mm, mit Kunststoff-Füße oder
Kappen o. glw. gegen verkratzen des Bodenbelags, einseitig rechts mit
Schubladenschrank, mind. 3 Auszugs-Schubläden, zentral abschließbar,
2 Schlüssel, Unterbauschrank BxT ca. 55 x 65 cm, Schubladenhöhe ca. 12
bis 15 cm, Tragkraft pro Schublade mind. 50 Kg, mit Griffleisten, Metallteile
Farbe Lichtgrau.

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Abbildung nur beispielhaft

Größe B/T/H ca.: 1800 bis 2000 x700 x 840 bis 950 mm

Angebotenes Fabrikat und Modell: '....................................................'

Zu liefern im Raum:
UG
Raum -1.029 Werkstatt Hausmeister
Menge: 1,000 St

**1.1.5.79 Maschinenschraubstock**
Liefern und auf der linken Seite der Werkbank aus der vorherigen Position
montieren eines Parallelschraubstocks als stahlgeschmiedeter Bankschraubstock, Backenbreite 140 mm, Spannweite mind. 200 mm, Spanntiefe mind.
80 mm, mit wend- und auswechselbaren Spannbacken, eine geriffelte und
eine glatte Seite, Gewinde in den Vorsatzbacken o. ä., Oberfläche Pulverbeschichtet, mit vollverzinkter Spindel.

Technische Daten:
Backenbreite 140 mm
Spannweite mind. 200 mm
Länge ca. 475 mm
Breite ca. 140 mm
Höhe ca. 192 mm
Gewicht ca. 16 kg

Angebotenes Fabikat und Modell: '....................................................'

Zu liefern im Raum:
UG
Raum -1.029 Werkstatt Hausmeister
Menge: 1,000 St

**1.1.5.80 Akku-Bohrschrauber-Set mit Ladegerät und Ersatzakku**
Liefern eines Akku-Bohrschraubers zum Schrauben und Bohren in Holz,
Metall und Kunststoff, kompakte Bauweise, mit 2-Gang Planetengetriebe
und ca. 20 Drehmomentstufen, Drehzahlregelung, bürstenlosen Motor,
LED-Beleuchtung, Getriebe staub-, schmutz- und spritzwassergeschützt,
mit 18 V – Lithium-Ion Akkusystem, 3,0 AH, einschl. Rechts-/Linkslauf
und Tiefentladeschutz.

Akkusystemen ausgestattet mit integriertem Zellüberwachungssystem
zur Kontrolle aller Akkuzellen. System zur Erfassung und Speicherung
der Ladezyklen während des Ladevorgangs und zum digitalen Datenaustausch mit dem zugehörigen Ladegerät.

Technische Daten:
Antrieb: 18 Volt Lithium-Ionen-Akku
Motor: bürstenlos für wartungsarmen Betrieb
Getriebe: 2-Gang-Vollmetall-Planetengetriebe
Drehmoment: maximal 50 Nm (hart) / 27 Nm (weich)
Drehmomenteinstellungen: ca. 20 bis 25 Stufen plus Bohrstufe
Leerlaufdrehzahl: ca. 0–500 U/min (1. Gang) / 0–1.900 U/min (2. Gang)
Bohrleistung: bis zu ca. 38 mm in Holz und ca. 13 mm in Stahl
Bohrfutter: Schnellspannbohrfutter mit Spannweite von ca. 1,5 bis 13 mm
Abmessungen (L x B x H): ca. 169 x 79 x 255 mm
Gewicht: ca.1,7 kg inklusive Akku

Zubehör im Set:
2 Stück 18 V – Lithium-Ion Akkus
1 x Ladegerät passend zu den Akkus
1 x Kunststoff-Transportkoffer

Angebotener Hersteller: '....................................................'

Angebotenes Modell: '....................................................'

Zu liefern im Raum:
UG
Raum -1.029 Werkstatt Hausmeister
Menge: 1,000 St

**1.1.5.81 Akku-Bohrhammer -Set mit Ladegerät und Ersatzakku**
Liefern eines Akku-Bohrhammers vom gleichen Hersteller des Akku-Bohr-
schraubers der vorherigen Position. Hierbei ist sicherzustellen, dass das
gleiche Akkusystem verwendet wird. Bohrhammer mit Schnellspannbohrfutter, geeignet zum Bohren, Hammerbohren und Meißeln, elektronische Drehzahlregelung, bürstenlosen Motor, Getriebe staub-, schmutz-
und spritzwassergeschützt, mit 18 V – Lithium-Ion Akkusystem, einschl.
Rechts-/Linkslauf, Temperaturüberwachung, Überlast- und Tiefentladeschutz, mit Rutschkupplung, Tiefenanschlag und Seitengriff.

Akkusystemen ausgestattet mit integriertem Zellüberwachungssystem
zur Kontrolle aller Akkuzellen. System zur Erfassung und Speicherung
der Ladezyklen während des Ladevorgangs und zum digitalen Datenaustausch mit dem zugehörigen Ladegerät.

Technische Daten:
Antrieb: 18 Volt Lithium-Ionen-Akku
Motor: bürstenlos für wartungsarmen Betrieb
Schlagkraft: mind. 2 Joule
Werkzeugaufnahme: SDS+ und Schnellspannbohrfutter
Drehzahl bis ca.: 950 U/min
Schlagzahl bis ca.: 4700 Schläge/Minute
Maße: (BxHxL) ca.: 8,5 x 21,3 x 35,3 cm
Gewicht: ca. 3,4 kg

Zubehör im Set:
2 Stück 18 V – Lithium-Ion Akkus
1 x Ladegerät passend zu den Akkus
1 x Kunststoff-Transportkoffer

Angebotenes Modell: '....................................................'

Zu liefern im Raum:
UG
Raum -1.029 Werkstatt Hausmeister
Menge: 1,000 St

**1.1.5.82 Akku-Industriestaubsauger**
Liefern eines Akku-Staubsaugers vom gleichen Hersteller des Akku-Bohr-
schraubers und Akku-Bohrhammers der vorherigen Positionen. Hierbei
ist sicherzustellen, dass das gleiche Akkusystem verwendet wird. Staubsauger für Nass- und Trockenbetrieb, zur Absaugung von Elektromaschinen
und zur Reinigung, einstellbare Saugleistung, bürstenlosen Motor, staub-,
schmutz- und spritzwassergeschützt, Betreib mit zwei 18 V – Lithium-Ion Akkus,
einschl. Tiefentladeschutz, je nach Anwendung mit und ohne Staubsaugerbeutel
verwendbar, mit Textil-Filterelement für Nass- und Trockenbetrieb.

Arbeitsplatzgrenzwert MAK Werte > 1 mg/m³ und Staubklasse L nach Euronorm.

Technische Daten:
Antrieb: 2 x 18 Volt Lithium-Ionen-Akku
Motor: bürstenlos für wartungsarmen Betrieb
Luftvolumen ca. 2,1 m³/min
Max. Unterdruck: ca. 110 mbar
Schlauchlänge ca. 1,7 m
Schlauchdurchmesser 32 mm
Behältervolumen Staub ca. 15 L
Kapazität Flüssigkeiten ca. 12 L
Schalldruckpegel (LpA) ca. ≤ 70 dB(A)
Staubklasse L
Gewicht inkl. Akku ca. 7,2 - 7,9 kg
Produktabmessung (L x B x H) ca. 366 x 334 x 421 mm
Leistung ca. 105 W
Laufzeit 2x 18V / 6,0 Ah ca. 40 - 100 min
Schutzart (IP Code): mind. IPX4

Zubehör:
2 Stück 18 V – Lithium-Ion Akkus
1 x Ladegerät passend zu den Akkus
Bodendüse
Teleskoprohr,
Schaftrohr gebogen
Saugschlauch 32 mm
Fugendüse
Textilfilter

Angebotenes Modell: '....................................................'

Zu liefern im Raum:
UG
Raum -1.029 Werkstatt Hausmeister
Menge: 1,000 St

**1.1.5.83 Werkzeugkoffer Metall / Elektro**
Liefern eines mit Werkzeugen bestückten Elektriker-Werkzeugkoffers aus
Aluminium, ¼ ´´+ ½ ´´, ca. 128 teilig, Satzzusammenstellung für Elektriker,
6-Kant und Flank Traction, Zangen und Schraubendreher nach IEC 60900
isoliert, Material Werkzeuge: Chrom Vanadium Stahl, matt satiniert.

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Abbildung nur beispielhaft

Bestückung bestehend aus:
VDE Schlitz-Schraubendreher, 2,5 mm, 4 mm, 5,5 mm und 6,5 mm
VDE PH-Schraubendreher, PH1 und PH2
VDE Kombizange, ca. 170mm
VDE Abisolierzange, ca. 160mm
VDE Flachrundzange, ca. 165mm
VDE Diagonal-Seitenschneider, ca. 160mm
Universalschere, verzahnt, ca. 145mm
Schlosserhammer mit Hartholzstiel, 300g
Kugelkopf-Innensechskant-Winkelstiftschlüssel-Satz, 9-tlg
Spitzmeißel, 8-kant, 250mm
Flachmeißel, oval, 250x25mm
Bit-Schraubendreher, 205mm
Aluminiumwasserwaage, 300mm
Holz-Gliedermaßstab, gelb, 2m
Zimmermanns-Bleistift, rot, HB
Bandmaß mit Feststeller, schwarz-rot, 5m
Ringmaulschlüssel, abgewinkelt, 8 mm, 10, 11, 12, 13, 14, 15, 17, 19, 22 und 28 mm
Edelstahl Spachtel, 38mm, mit Holzgriff
1/2" Verlängerung, 125mm
1/2" Kardangelenk
1/4" Verlängerung mit Antriebssechskant, 50mm
1/4" Verlängerung mit Antriebssechskant, 100mm
1/4" T-Griff mit Gleitstück, 110mm
1/4" Kardangelenk
1/4" Bit-Satz, 32-tlg
Spannungsprüfer mit Schutzisolierung 125-250 V, 140mm
1/2" Umschaltknarre, 72 Zahn
1/4" Umschaltknarre, 72 Zahn
1/2" Sechskant-Stecknuss, 10, 11, 12,13, 14, 15, 16, 17, 18, 19, 21 und 22 mm
1/4" Sechskant-Stecknuss, 4 – 4,5 – 5 – 5,5 -6- 7 – 8 – 9 – 10 – 11 – 12 und 13 mm
Satz Kabelbinder transparent 100 x 2,5 mm

Angebotenes Fabrikat und Modell: '....................................................'

Zu liefern im Raum:
UG
Raum -1.029 Werkstatt Hausmeister
Menge: 1,000 St

**1.1.5.84 Schweißtisch**
Liefern und gebrauchsfertig Aufstellen eines Schweißtisch, Deckplatte ohne
Unterbrechungen aus einem Stück gefertigt, Plattenstärke mind. 6 mm, mit
Seitenteilen und Lochsystem, Lochraster ca. 50 x 50 mm, Lochdurchmesser
16 mm, Material S355 MC oder mind. Gleichwertig, mit 4 Tischbeinen und
Stellfüßen, Beine stabil verschraubt o. glw. Konstruktion.

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Abbildung nur beispielhaft

Abmessungen ca. 100 bis 120 x 80 cm
Arbeitshöhe ca. 85 cm
Höhe Lochplatten Seite: ca. 15 cm
Plattenstärke mind. 6 mm

Angebotenes Fabrikat und Modell: '....................................................'

Zu liefern im Raum:
UG
Raum -1.029 Werkstatt Hausmeister
Menge: 1,000 St

**1.1.5.85 Absauggerätes zur Schweißrauchabsaugung**
Liefern und gebrauchsfertiges Aufstellen eines kompakten Absauggerätes
zur Schweißrauchabsaugung im Umluftbetrieb für Schweißarbeiten mit Stahl,
Aluminium und Edelstahl, geeignet für Laser, WiG, MIG/MAG und E-Hand,
auch für Chrom-Nickel-Stahl geeignet, mit W3-Zulassung, mit 2,0 m Absaugarm, mit dreh- und schwenkbarer Absaughaube für einen Einsatzradius von
360 Grad, mit Filterüberwachung.

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Abbildung nur beispielhaft

Technische Daten:
Gewicht: ca. 71 Kg
Tiefe: ca. 753 mm
Breite: ca. 722 mm
Höhe ca. 909 mm
Filterstufen: 3
Filterfläche ca. 13 m²
Abscheidegrad: mind.: 99.5 %
Motorleistung: ca. 1.1 kW
Anschlussspannung 230 V / 50 Hz
Nennstrom: ca. 6.7 A
Schalldruckpegel: ca. 72 dB(A)
Ventilatorleistung: ca. 2200 m³/h
Absaugleistung: ca. 950 m³/h
Unterdruck: ca. 1500 Pa
Anzahl Absaugarme: 1
Durchmesser Absaugarm: ca. 150 mm

Angebotener Hersteller: '....................................................'

Angebotenes Fabrikat: '....................................................'

Zu liefern im Raum:
UG
Raum -1.029 Werkstatt Hausmeister
Menge: 1,000 St

**1.1.5.86 Schutzgas-Schweißgerät MIG MAG**
Liefern eines MIG MAG Metallschutzgas-Schweißgeräts mit Zubehör, zum
Schweißen mit inaktiven/inerten (MIG, z.B. Argon) oder mit aktiven (MAG,
z.B. CO²) Gasen, Gas und Schweißdraht aus einem Brennerkopf zum
Schweißen mit einer Hand, synergischer Drahtvorschub, 4-Rollen-Antrieb,
Leistung vollsynergisch bis zu 200 Ampere, mit IGBT-Technologie, zusätzlich
mit Lift-TIG-Funktion, Schweißgerät zum Elektroden-Schweißen / MMA-
Schweißen und zum Verarbeiten von FLUX-Fülldraht zum Schweißen ohne
Schutzgas geeignet, mit MIG-Puls-Funktion zum Schweißen von Aluminium,
geeignet zum CuSi-Löten, mit Punktschweißfunktion für dünne Bleche, mit
Gasvorlauf vor dem Zünden des Lichtbogens zum Schutz der Schweißnaht
vor Oxidation, Gasvorlaufzeit einstellbar, mit LED-Licht zum Ausleuchten der
Drahtführung, mit integriertem Überhitzungsschutz, für Drahtrollen von 0,5
bis 5 kg.

Technische Daten:
Ausgangsstrom MIG / Lift-TIG / MMA: 20 - 200 A
Einschaltdauer (40°C) MIG / Lift-TIG / MMA: 15% bei 200 A / 100% bei 77,5 A
Schutzart: IP21S
Netzspannung: 230 V AC (+-15%)
Netzfrequenz: 50/60 Hz
Netzstrom (I1max) MIG / LIFT-TIG / MMA:  ca. 32 A / 25 A / 38 A
Größter effektiver Netzstrom (I1eff) MIG / LIFT-TIG / MMA: ca. 12,4 A / 9,7 A / 14,7 A
Gewicht: ca. 10,6 kg
Maße L x B x H: ca. 460 x 210 x 350 mm
Netzanschluss: CEE 7/7 Schuko Stecker
Normen: IEC 60974-1; EN 60974-10 (Class A)

Zubehör:
MIG-Schweißbrenner AK-15 / Schlauchpaket 3 m mit Eurozentralanschluss
MIG MAG-Schweißbrenner AK25/MB25 für Aluminium mit 3 Meter Schlauchpaket
und Carbon-Seele sowie Euro-Zentralanschluss
MIG MAG Verschleißteile Set Aluminium für AK25/MB25 Schweißbrenner
AK15/MB15 Verschleißteile Set
MIG MAG Aluminium Schweißdraht Drahtrolle
Schweißdraht MIG/MAG Stahl Ø 0,8 mm ER70S-6 SG2 Drahtrolle 5 kg
2 x Drahtführungsrollen U-Form 1,0/1,2 mm
2 x Drahtführungsrollen V-Form 0,6/0,8 mm
2 x Drahtführungsrollen 0,8/1,0 mm (vormontiert)
1 x Stahlseele
1 x Gasverbindungsschlauch mit Schnellkupplung 5 m
1 x Schnellkupplung Gasdruckminderer inkl. O- Dichtung
je 1 x Stromdüsen 0,6/0,8/1,0 mm
1 x Stromdüse AL 1,0 mm
1 x Massekabel 3 m
1 x Schlackehammer
1 x Montageschlüssel
1 x Drahtbürste
1 x Schutzhülle
1 x Druckminderer
1 x Profi-Schweißhelm

Angebotener Hersteller: '....................................................'

Angebotenes Modell: '....................................................'

Zu liefern im Raum:
UG
Raum -1.029 Werkstatt Hausmeister
Menge: 1,000 St

**1.1.5.87 Stufen-Doppelleiter**
Liefern und mit Halterung an der Wand montieren einer Stufen-Doppelleiter
aus Holz mit 2 x 7 Stufen gemäß TRBS 2121-2, beidseitig begehbar, Holme
aus astfreiem Holz, mind. 8 cm tiefe Holzstufen, mit mehrfach verschraubten
Stahl-Scharnieren und Spreizsicherung über witterungsbeständige Gurtbänder, 4 Eckaussteifungen am Antritt, mit Sicherungslaschen für den
Transport.

Technische Daten:
Stufenanzahl: 2 x 7
Arbeitshöhe mind. 300 cm
Standhöhe mind. 110 cm
Leiterlänge ca. 165 cm
Leiterhöhe ca. 155 cm
Gewicht ca. 12 Kg
Breite ca. 55 cm

Zu liefern im Raum:
UG
Raum -1.029 Werkstatt Hausmeister
Menge: 1,000 St

**1.1.5.88 Leichter Transportwagen**
Liefern eines leichten Transportwagens mit 2 Ladeflächen / Böden aus
Holzwerkstoffplatte im Flachstahlrahmen, Traglast ca. 300 Kg, aus
geschweißtem Stahlrohr und Profilstahl, lackiert oder pulverbeschichtet,
mit 2 Lenk- und 2 Bockrollen, Lenkrollen mit Feststeller gemäß EN 1757-3,
Durchmesser ca. 12 cm, mit TPE- oder Gummibereifung oder gleichwertig,
mit vertikalem Schubbügel.
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
Ladefläche L x B: ca. 100 x 70 cm

Zu liefern im Raum:
UG
Raum -1.029 Werkstatt Hausmeister
Menge: 1,000 St

**1.1.5.89 Schwerer Transportwagen**
Liefern eines schweren Transportwagens mit einer Ladefläche aus Holzwerkstoffplatte im Flachstahlrahmen, Ladefläche mit Antirutschbeschichtung,
Traglast mind. 1000 Kg, aus geschweißtem Stahlrohr und Profilstahl, lackiert
oder pulverbeschichtet, Radlagerung über Kugelrollenlager, mit 2 Lenk-
und 2 Bockrollen, Lenkrollen mit Feststeller, Durchmesser ca. 200 cm, Rollenbreite ca. 50 mm, mit Elastik-Vollgummibereifung oder gleichwertig, mit
Schiebebügel.
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Abbildung nur beispielhaft

Ladefläche L x B: ca. 100 x 70 cm
Höhe Ladefläche ca. 28 cm
Höhe ca. 100 cm
Gewicht ca. 42 Kg

Zu liefern im Raum:
UG
Raum -1.029 Werkstatt Hausmeister
Menge: 1,000 St

**1.1.5.90 Plattenkarre**
Liefern einer Plattenkarre für den Transport von großflächigen Platten aus
Holz, Kunststoff, Gipskarton, o. ä., zum Ablegen von Ladegut auf einer
Stahlblechschaufel und anlehnen an einen Rahmen, mit breiten Schiebebügeln und 2 Stützrollen Ø 50 mm, mit Vollgummibereifung, Tragkraft
mind. 400 Kg, Rahmen aus pulverbeschichtetem Stahlblech.
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Abbildung nur beispielhaft

Schaufelmaß L x B: ca. 500 x 200 mm
Rädermaße B x Ø: ca. 60 x 250 mm
Gesamtmaße L x H x B: ca. 800 x 1430 x 680 mm
Gewicht: ca. 18 kg

Zu liefern im Raum:
UG
Raum -1.029 Werkstatt Hausmeister
Menge: 1,000 St

#### Bereich 1.2 Ausstattung Werkräume HPT

##### Untertitel 1.2.1 Ausstattung Werkraum

**1.2.1.91 Ausführungs-/Montagezeichnungen**
*** Pauschalposition
Ausführungs-/Montagezeichnungen gemäß Punkt 1.10 der
Technischen Vertragsbedingungen zur Leistungsbeschreibung
'Werkräume und Werkstatt' für die Position:

1.2.1.95  Reihenwerkbank mit Energiekanal

Im Auftragsfall sind vom Bieter über sämtliche genannte Positionen
Ausführungszeichnungen nach erfolgtem Aufmaß zu erstellen und
rechtzeitig gem. den 'Vertragsfristen' Formblatt 214. H beim Innenarchitekten zur Prüfung vor der Fertigung einzureichen.
Menge: 1,000 psch

**1.2.1.92 Dokumentation**
*** Pauschalposition
Dokumentation für sämtliche Positionen des Titels 1.2 Ausstattung Werkräume HPT unter Verwendung der vom Auftraggeber vorgegebenen Struktur:

1. Abnahmen, Einweisungs- und  ggf. Prüfprotokolle
2. GS-Zertifikate und TÜV-Prüfbelege
3. Produktdatenblätter und Gebrauchsanweisungen
4. Sicherheitshinweise
5. Wartungs- und Pflegehinweise
6. Ggf. Garantien

Die vollständige Dokumentation ist spätestens bei der Abnahme dem
Auftraggeber zu übergeben.

Die Dokumentation ist in Papierform im Format DIN A4, ggf. gefaltet,
geordnet in einem Ordner und zusätzlich digital als PDF-Dateien zu übergeben.
Die dafür anfallenden Kosten sind in diese Position mit einzurechnen. Die
vollständige Dokumentation ist Voraussetzung für die Abnahme!

Die Übergabe ist schriftlich mit Unterschrift der Objektüberwachung zu
protokollieren. Die komplette Dokumentation ist zusätzlich der Objektüberwachung digital als PDF-Dateien zu übergeben.
Menge: 1,000 psch

**1.2.1.93 Offenes Regal, 5 OH, 100 x 50 cm**
Liefern und Aufstellen eines offenen Regals als Kastenmöbel in Korpusbauweise zum Trocknen von Ton- und Filzarbeiten, Höhe ca. 200 cm, 100 cm
lang, ca. 50 bis 60 cm tief, Oberfläche Korpus Dekor, gebrochenes Weiß
nach Bemusterung durch AN. Alle Kanten geschlossen, Kunststoffkanten
aus PVC-freiem Kunststoff (ABS oder PP), 4 höhenverstellbare Fachboden,
Kippsichere Wandbefestigung nach Wahl AN, Fachboden: Stahl – Weiß
beschichtet oder Holzwerkstoffplatte verstärkt für 100 cm Spannweite
geeignet.

Fachboden Anzahl: 4
Höhe mit Sockel: ca. 195 bis 205 cm
Sockelhöhe: ca. 70 mm, weiß
Länge: 100 cm
Tiefe: 50 bis 60 cm

Zu liefern im Raum:
1. OG
Raum 1.040
Menge: 1,000 St

*Hinweis: Werkraum HPT 1. OG*
Der kleine Werkraum der HPT befinden sich im 1. Obergeschoss am nördlichen Innenhof und in der Nähe des nördlichen Treppenhauses. Er hat die Raumnummer 1.068 und wird über ein großes Fenster zum westlich angrenzenden Innenhof belichtet.

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
Auch hier sind die raumhohen Einbauschränke nicht Gegenstand dieser Ausschreibung und werden vom Schreiner geliefert.

Der Werkraum ist mit 2 Doppelwerkbänken ausgestattet. Die Werkbänke sind, barrierefrei, über eine zentrale Mechanik mit Hilfe einer Kurbel, o. ä. in der Höhe variabel zu verstellen. Die Werkbänke sind an den Stirnseiten jeweils mit einer Spannzange ausgestattet (pro Werkbank 2 Spannzangen).

An der nördlichen Raumseite, die dem Einbauschrank gegenüber liegt, wird eine Reihenwerkbank montiert. Oberhalb der Tischfläche ein Energiekanal für die Elektroversorgung mit Steckdosen zu montieren. Die Einspeisung erfolgt über bauseits vorhandene Anschlüsse.

Weiterhin sind für diesen Raum Kleinteilschränke, eine Werkzeugwand, eine mobile Absaugung (Industriestaubsauger) und weitere Geräte und Handwerkzeuge zu liefern.

**1.2.1.94 Schülerwerkbank höhenverstellbar, Spannzange längs und rechten Stirnseite**
Mehrzweckwerkbank höhenverstellbar wie in Position 1.1.1.11 angeboten.

Zubehör: 2 Vierkant-Spannkurbeln, abnehmbar und 4 passende Bankhaken.

Größe
Länge: 1600 bis 1500 mm
Breite: 650 bis 700 mm
Höhe Oberkante Arbeitsplatte: ca. 700 bis 900 mm

Zu liefern, gebrauchsfertig montieren und aufzustellen im Raum:
1. OG
Raum 1.068 Werkraum HPT
Menge: 2,000 St

**1.2.1.95 Reihenwerkbank, 3,0 m lang**
Reihenwerkbank an der nördlichen Raumseite, beginnend in der Raumecke zum
Flur, montieren. Ausführung gem. 'Zusätzliche Technische Vorbemerkungen (ZTV)
'Werkräume und Werkstatt', Punkt 2 'Werkbänke und Arbeitstische'.

Ausführung Reihenwerkbank wie in Position 1.1.1.8 beschreiben.

Die Reihenwerkbank (Pos. 1.2.1.95) und die Schüler-Doppelwerkbänke
(Pos. 1.2.1.94) sind von einem Hersteller zu liefern.

Abmessungen:
Gesamtlänge: 300 cm
Tiefe: ca. 65 bis 70 cm
Höhe Oberkante Arbeitsplatte ca. 85 cm

Angebotener Hersteller: '....................................................'

Angebotenes Modell: '....................................................'

Zu liefern, gebrauchsfertig montieren und aufzustellen im Raum:
1. OG
Raum 1.068 Werkraum HPT
Menge: 1,000 St

**1.2.1.96 Energiekanal für Reihenwerkbank, 3,0 m lang**
Energieaufsatz (Energiekanal) zur Versorgung der Reihenwerkbank der
vorherigen Position mit elektrischem Strom, einschl. 3 x 2-fach Steckdosen für Schutzkontaktstecker. Der Energieaufsatz ist stehend an einer
geeigneten Stabilisierungsleiste aus massivem Holz o. ä. zu montieren.
Die 3 Doppel-Schutzkontakt-Steckdosen 230 V sind sicher und fachgerecht zu verkabeln.

Größe Kabelkanal
Gesamtlänge: 300 cm, einschl. 2 Endkappen
Höhe max. 15 cm
Tiefe ca. 6 cm
Menge: 1,000 St

**1.2.1.97 Kleinteilschränke**
Kleinteilmagazin mit 50 bis 75 Schubladen, für Wandmontage, Metallrahmen
und transparente Schubladen, Stopprand gegen Herausfallen der Schubladen,
einzeln entnehmbare Schubladen für unkomplizierten Zugriff auf den Inhalt,
Fächer mittels Fachteiler unterteilbar.
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
Abbildung nur beispielhaft

Fächer B x H x T: ca. 80 bis 100 x 50 x 200 mm
Gesamtgröße B x H xT: ca. 550 bis 650 x 750 bis 950 x 220 mm

Angebotenes Fabrikat und Modell: '....................................................'

Zu liefern und an der Wand montieren im Raum:
1. OG
Raum 1.068 Werkraum HPT
Menge: 2,000 St

**1.2.1.98 Werkzeugwand mit Halter, 150 cm breit**
Liefern und an der Wand fest montieren einer Lochplatte als Werkzeugwand,
Gesamtbreite ca. 140 bis max. 160 cm und Gesamthöhe 60 bis 90 cm, eine
Elementierung ist möglich, Lochabstand (Raster) ca. 38 mm, Lochgröße 9 oder
10 mm, aus pulverbeschichtetem Stahl, Farbe Weiß oder Lichtgrau (kein Blau),
magnethaftend, Tiefe / Wandabstand ca. 40 mm.

Einschließlich passendes ca. 50-teiliges Werkzeughalterset zur flexiblen
Anordnung auf der Lochplatte, gefertigt aus pulverbeschichtetem Stahl,
Farbe Weißaluminium o.ä., Haken mit Gummiabdeckung und einer Kunststoffschraube zum sicheren Befestigen der Werkzeuge.

Set bestehen aus, o. ä.:
1 x Schraubenschlüsselhalter für 8 Schlüssel
1 x Schraubendreherhalter für 6 Teile
1 x Bohrerhalter für ca. 14 Bohrer
2 x Sägenhalter für 2 bis 4 Sägen
1 x Rohrhalter (Ø 60 mm)
1 x Maschinenhalter (Ø 40 mm)
6 x Doppelhaken mit senkrechtem Hakenende (ca. L 35 mm/Ø 6 mm)
3 x Zangenhalter
4 x Haken 90° gewinkelt (ca. L 75 mm/Ø 6 mm)
3 x Haken 90° gewinkelt (ca. L 35 mm/Ø 6 mm)
2 x Haken 45° gewinkelt (ca. L 100 mm/Ø 6 mm)
4 x Haken 90° gewinkelt (ca. L 125 mm/Ø 6 mm)
3 x Haken 45° gewinkelt (ca. L 50 mm/Ø 6 mm)
2 x Haken 45° gewinkelt (ca. L 150 mm/Ø 6 mm)
2 x Doppelhaken 45° gewinkelt (ca. L 50 mm/Ø 6 mm)
2 x Haken 90° gewinkelt (ca. L 50 mm/Ø 6 mm)
2 x Haken gerade (ca. L 50 mm/Ø 6 mm)
1 x Maschinenhalter (Ø 40 mm)
2 x Werkzeugklemmen einfach (ca. 16 mm)
2 x Werkzeugklemmen doppelt (ca. 10 mm)
2 x Werkzeugklemmen einfach (ca. 25 mm)
3 x Werkzeugklemmen einfach (ca.10 mm)

Angebotener Hersteller: '....................................................'

Zu liefern und an der Wand montieren im Raum:
1. OG
Raum 1.068 Werkraum HPT
Menge: 1,000 St

**1.2.1.99 Mobile Absaugung (Industriesauger) mit Anlaufautomatik**
Industriesauger mit Einschaltautomatik wie in Position 1.1.1.19 angeboten.

Zu liefern und gebauchsfertig aufzustellen im Raum:
1. OG
Raum 1.068 Werkraum HPT
Menge: 3,000 St

**1.2.1.100 Dekupiersäge**
Dekupiersäge mit Zubehör wie in Position 1.1.1.18 angeboten.

Zu liefern und gebauchsfertig aufzustellen im Raum:
1. OG
Raum 1.068 Werkraum HPT
Menge: 1,000 St

**1.2.1.101 Tischbohrmaschine**
Tischbohrmaschine wie in Position 1.1.1.15 angeboten.

Zu liefern und gebauchsfertig aufzustellen im Raum:
1. OG
Raum 1.068 Werkraum HPT
Menge: 1,000 St

**1.2.1.102 Manuelle Standbohrmaschine**
Handbetriebene Tischbohrmaschine wie Position 1.1.1.16

Zu liefern und gebauchsfertig aufzustellen im Raum:
1. OG
Raum 1.068 Werkraum HPT
Menge: 2,000 St

**1.2.1.103 Gehrungssäge**
Gehrungssäge aus Metall, 45-90° automatische und stufenlose Winkeleinstellung, für Holz-, Kunststoff- und Metallverarbeitung, mit Spannwinkel und Langstellung. Schnittbreite ca. 160/100 mm, Schnitthöhe
ca. 100 mm, Tischlänge ca. 400 mm, Blattlänge ca. 550 mm.

Angebotener Hersteller: '....................................................'

Angebotenes Modell: '....................................................'

Zu liefern und gebauchsfertig aufzustellen im Raum:
1. OG
Raum 1.068 Werkraum HPT
Menge: 2,000 St

**1.2.1.104 Löschdecke mit Behälter**
Feuerlöschdecke 2000 x 1600 mm nach DIN EN 1869, mit 2 Grifftaschen
aus Glasgewebe, Schnittkanten gesäumt mit Feuerlöschdeckenbehälter
aus Stahl in feuerrot RAL 3000 lackiert und mit weißer Aufschrift "Löschdecke",
Abmessungen: ca. 300x200x240 mm, Öffnung oben.

Zu liefern im Raum:
1. OG
Raum 1.068 Werkraum HPT
Menge: 1,000 St

#### Bereich 1.3 Regieleistung

*Hinweis: ATV Regiearbeiten DIN 18299*
Allgemeine Technische Vertragsbedingungen (ATV) zur Leistungsbeschreibung
Allgemeine Regelungen für Bauarbeiten jeder Art DIN 18299
Regiearbeiten

01. Abgrenzung von Regieleistungen
Für unvorhergesehene Leistungen und Arbeiten, die im Leistungsverzeichnis
nicht enthalten sind, deren Leistungsumfang sich jedoch nach Ortsbesichtigung
feststellen lässt, sind im Einverständnis mit dem Auftraggeber in der Regel
Nachtragsvereinbarungen vor Ausführung der Arbeiten zu treffen. Mit der
Materialdisposition und den Arbeiten darf erst nach Genehmigung durch den
AG begonnen werden.

02. Regieleistungen
Es dürfen ausschließlich Arbeiten und Leistungen nach Angabe und Anordnung des Auftraggebers ausgeführt werden, deren Umfang sich nicht feststellen lässt. Werden gesonderte Anfahrten notwendig, so ist dies auf den
jeweiligen Regieberichten zu vermerken. Materialpreise sind einschl.
Transport, Abladen, etc. auf den Regieberichten zu vermerken! In den
nachfolgenden Stundensätzen sind alle Nebenkosten wie Wegegelder,
Auslösungen, Kleingeräte u. dgl. enthalten. Materialkosten verstehen sich
immer für Materiallieferungen frei Baustelle.

03. Nachweis der Regieleistungen
Über die geleisteten Regiearbeiten sind laufend detaillierte Tageslisten
mit folgendem Inhalt zu führen:
- Bezeichnung des Bauvorhabens
- vollständige Adresse des AN
- Fortlaufende Seitennumerierung
- Namen der Arbeitskräfte
- Berufsbezeichnung
- detaillierte Beschreibung der ausgeführten Arbeiten mit Datum
- Materialbezeichnung sowie Menge und Preise
- Geräteeinsatz mit Preisen

Die Berichte sind mindestens einmal wöchentlich zur
Bestätigung durch Unterschrift beim Auftraggeber
vorzulegen.

Die Abrechnung ist gegliedert und nachvollziehbar
vorzunehmen, sachlich zusammenhängende Arbeiten
sind zusammenzufassen und in der Rechnung z.B. als
Titel aufzuführen.

**1.3.105 Facharbeiter/-in / Monteur/-in Stundenlohnarbeiten sämtliche Kosten/Zuschläge**
Stundenlohnarbeiten durch Facharbeiter/-in  oder Monteur
-in, auf Anordnung des AG ausführen, der Verrechnungssatz
für die jeweilige Arbeitskraft umfasst sämtliche Aufwendungen
wie Lohn- und Gehaltskosten, Lohn- und Gehaltsnebenkosten,
Zuschläge, lohngebundene und lohnabhängige Kosten,
sonstige Sozialkosten, Gemeinkosten, Wagnis und Gewinn.
Menge: 10,000 h

**1.3.106 Angelernter/Angelernte Arbeiter/-in Stundenlohnarbeiten sämtliche Kosten/Zuschläge**
Stundenlohnarbeiten durch Angelernter Arbeiter/-in
Gruppe 5, auf Anordnung des AG ausführen,
der Verrechnungssatz für die jeweilige Arbeitskraft
umfasst sämtliche Aufwendungen wie Lohn- und
Gehaltskosten, Lohn- und Gehaltsnebenkosten,
Zuschläge, lohngebundene und lohnabhängige Kosten,
sonstige Sozialkosten, Gemeinkosten, Wagnis und
Gewinn.
Menge: 10,000 h

USt %: 19,00
